# ClickLUX EASY 4000
Leistungsbeschreibung (GAEB DA XML 3.3, DA81)
Währung: EUR
Erstellt mit: GXML Toolbox V3.3 R20131118/ GXML Toolbox V3.3 R20201215, GAEB-Online 2021, 10.05.2023

## 711540600168 ClickLUX EASY 4000

*Hinweis: Herstellerinformation*
lichtline GmbH
Weiherstraße 25
95448 Bayreuth
Telefon: +49(0)921/5073789-0
Telefax: +49(0)921/5073789-29
E-Mail: info@lichtline.com
Website: www.lichtline.com

### 01 Innenbeleuchtung

#### 01.01 Lichtbandsysteme

##### 01.01.01 ClickLUX EASY 4000

**01.01.01.01 711540600168**
lichtline LED-Lichtbandsystem | 8.600 lm | 58 W | 1.500 mm | DIP-Schalter

Technische Daten

Lichttechnik
Abstrahlwinkel: 130°
Farbtemperatur. 4.000 K
Farbtoleranz (MacAdam): <4 SDCM
Farbwiedergabe CRI (Ra): >80
Bemessungsspitzenlichtstärke: 2.334 cd
LED-Anzahl: 288

Leistung
Lichtausbeute: 148 lm/W
Systemleistung: 58 W
Leuchtenlichtstrom: 8.600 lm
Dimmbar: DIP-Schalter

Eigenschaften
Durchgangsverdrahtung: 3 x 1,5 mm²
Anschluss: Anschlussmodul | max. 3 x 2,5 mm²
Leistungsfaktor: >0,95
Schaltzyklen: >500.000
Nennspannung: 220 – 240 V AC, 50/60 Hz

Gegebenheit
Abmessung: 1.500 x 45 x 63 mm
Gewicht: 1,6 kg

Belastbarkeit
Schutzklasse: I
Schlagfestigkeit: IK06
Schutzart: IP40
Garantie: 3 Jahre
Lebensdauer: >50.000 h [L80, B10]
Betriebstemperatur: -25 bis +50 °C
Lagertemperatur: -30 bis +60 °C
Abdeckung: Diffus
Material (Abdeckung): PC
Material (Gehäuse): Aluminium
Kennzeichnung: CE | D
Hersteller: lichtline GmbH

Zubehör
ClickLUX EASY Anschlussset: 714785000042
ClickLUX EASY Leermodul: 711500110170
ClickLUX EASY Verbindungsmodul: 714785010047
ClickLUX EASY Montageclip: 714784000014
Seilabhängung 2 m: 724786020029
Seilabhängung 5 m: 724786050030Lichttechnik
Abstrahlwinkel: 130°
Farbtemperatur. 4.000 K
Farbtoleranz (MacAdam): <4 SDCM
Farbwiedergabe CRI (Ra): >80
Bemessungsspitzenlichtstärke: 2.334 cd
LED-Anzahl: 288

Leistung
Lichtausbeute: 148 lm/W
Systemleistung: 58 W
Leuchtenlichtstrom: 8.600 lm
Dimmbar: DIP-Schalter

Eigenschaften
Durchgangsverdrahtung: 3 x 1,5 mm²
Anschluss: Anschlussmodul | max. 3 x 2,5 mm²
Leistungsfaktor: >0,95
Schaltzyklen: >500.000
Nennspannung: 220 – 240 V AC, 50/60 Hz

Gegebenheit
Abmessung: 1.500 x 45 x 63 mm
Gewicht: 1,6 kg

Belastbarkeit
Schutzklasse: I
Schlagfestigkeit: IK06
Schutzart: IP40
Garantie: 3 Jahre
Lebensdauer: >50.000 h [L80, B10]
Betriebstemperatur: -25 bis +50 °C
Lagertemperatur: -30 bis +60 °C
Abdeckung: Diffus
Material (Abdeckung): PC
Material (Gehäuse): Aluminium
Kennzeichnung: CE | D
Hersteller: lichtline GmbH

Zubehör
ClickLUX EASY Anschlussset: 714785000042
ClickLUX EASY Leermodul: 711500110170
ClickLUX EASY Verbindungsmodul: 714785010047
ClickLUX EASY Montageclip: 714784000014
Seilabhängung 2 m: 724786020029
Seilabhängung 5 m: 724786050030
Menge: 1,000

Summe brutto: 0,00
