# ClickLUX_ROCKET_SL_30
Leistungsbeschreibung (GAEB 90, DA81)
Währung: EUR

## ClickLUX_ROCKET_SL_30

*Hinweis*
lichtline GmbH
Weiherstraße 25
95448 Bayreuth
Telefon: +49(0)921/5073789-90
Telefax: +49(0)921/5073789-29
E-Mail: info@lichtline.com
Website: www.lichtline.com

### 01 Innenbeleuchtung

#### 01.001 LED-Lichtbandsystem

##### 01.001.001 ClickLUX ROCKET SL - 30

**01.001.001.0 722095750148**
lichtline LED-Lichtbandsystem | 11.750 lm | 76 W | 2.00
0 mm | Schiebeschalter | DALI

Lichttechnik
Abstrahlwinkel: 25° x 60°
Farbtemperatur: 4.000 | 5.000 | 6.500 K
Farbtoleranz (MacAdam): < 5 SDCM
Farbwiedergabe CRI (Ra): > 83
UGR-Quer: 17,6 [100 %] | 16,7 [75 %] | 15,4 [50 %]
UGR-Längs: 22,0 [100 %] | 21,0 [75 %] | 19,7 [50 %]
Bemessungsspitzenlichtstärke: 14.076 cd
LED-Anzahl: 660

Leistung
Lichtausbeute: 155 lm / W
Systemleistung: 76 W
Leuchtenlichtstrom: 11.750 lm
Dimmbar: Schiebeschalter | DALI
Eigenschaften
Durchgangsverdrahtung: 6 x 1,5 + 1 x 2,5 mm²
Anschluss: Stecker | max. 7 x 2,5 mm²
Leistungsfaktor: > 0,95
Schaltzyklen: > 500.000
Nennspannung: 220 -? 240 V AC, 50/60 Hz
Eingangsspannung: 176 -? 276 V DC

Gegebenheit
Abmessung: 2.000 x 67 x 47 (56) mm
Gewicht: 3,1 kg

Belastbarkeit
Schutzklasse: I
Schlagfestigkeit: IK08
Schutzart: IP54
Garantie: 5 Jahre
Lebensdauer: > 50.000 h [L80, B10]
Betriebstemperatur: -20 bis +50 °C
Lagertemperatur: -30 bis +60 °C
Abdeckung: Klar
Material (Abdeckung): PC
Material (Gehäuse): Aluminium
Kennzeichnung: CE | D
Hersteller: lichtline GmbH

Zubehör
Leermodul 1 m | Aluminium: 721000110075
Leermodul 1 m | PVC: 721021110139
Leermodul 2 m | Aluminium: 722000110159
Leermodul 2 m | PVC: 722021110146
Anschlussset: 724785020020
Kettenabhänger: 724784040022
Seilabhängung 1 x 2 m: 724786020029
Seilabhängung 1 x 5 m: 724786050030
Menge: 1,000
