# DeLUX SPLASH
Leistungsbeschreibung (GAEB 90, DA81)
Währung: EUR

## DeLUX SPLASH

*Hinweis*
lichtline GmbH
Weiherstraße 25
95448 Bayreuth
Telefon: +49(0)921/5073789-0
Telefax: +49(0)921/5073789-29
E-Mail: info@lichtline.com
Website: www.lichtline.com

### 01 Außen- und Innenbeleuchtung

#### 01.001 Feuchtraumleuchten

##### 01.001.001 DeLUX SPLASH

**01.001.001.0 151540500006**
lichtline LED-Feuchtraumleuchte
4.200 lm | 30 W | 1.252 mm

Lichttechnik

Abstrahlwinkel  120°
Farbtemperatur  4.000 K
Farbtoleranz (MacAdam)  < 5 SDCM
Farbwiedergabe CRI (Ra)  > 80
Bemessungsspitzenlichtstärke  1.199 cd
LED-Anzahl  78

Leistung

Lichtausbeute  140 lm / W
Systemleistung  30 W
Leuchtenlichtstrom  4.200 lm
Dimmbar  Nein

Eigenschaften

Durchgangsverdrahtung  3 x 1,5 mm²
Anschluss  Klemme | 3-polig
Leistungsfaktor  > 0,95
Schaltzyklen  > 200.000
Nennspannung  220 - 240 V AC, 50/60 Hz

Abmessung

L x B x H (H2) / Ø (H2)  1.252 x 63 x 75 (81) mm
Gewicht  1,1 kg

Belastbarkeit

Schutzklasse  II
Schlagfestigkeit  IK08
Schutzart  IP65
Garantie  3 Jahre
Lebensdauer  > 50.000 h [L70, B10]
Betriebstemperatur  -20 bis +45 °C
Lagertemperatur  -30 bis +60 °C
Abdeckung  Diffus
Gehäusewerkstoff  Kunststoff & PC
Kennzeichnung  CE | D
Hersteller  lichtline GmbH

Zubehör

Seilabhängung  724786020029

LED-Feuchtraumleuchte mit Durchgangsverdrahtung
für den Innen- und Außenbereich.
Einfache, schnelle Montage.
Für die direkte Montage an Wand oder Decke.
Abhängung möglich,
Aufhänger sind im Lieferumfang enthalten.
Befestigungsklammern liegen bei.
Die glatte Oberfläche hat eine geringe
Verschmutzungsneigung und ist leicht zu reinigen.
Gehäuse aus Polycarbonat.
Gleichmäßige Lichtverteilung durch die
diffuse PC-Abdeckung.
Das Vorschaltgerät ist in die Leuchte integriert.
Lange Lebensdauer, hoher Lichtstrom,
gute Farbwiedergabe, breit strahlend.
Geringer Wartungsaufwand.
Energieeinsparung bis zu 60% gegenüber
einer herkömmlichen Feuchtraumleuchte.
Bruchsicher, geeignet für den Einsatz in
IFS-zertifizierten Bereichen.
Menge: 1,000
