# IndustryLUX FARO
Leistungsbeschreibung (GAEB DA XML 3.2, DA81)
Währung: EUR
Auftragnehmer: Lichtline GmbH, Gottlieb-Keim-Str. 53, 95448 Bayreuth, Telefon +49 (0)921/5073789-0, Fax +49(0)921/5073789-29, E-Mail iinfo@lichtline.com, USt-IdNr. DE270840692
Erstellt mit: GXML Toolbox V3.2 R20131118/ GXML Toolbox V3.2 R20140703, GAEB-Online 2018, 22.07.2020

## IndustryLUX FARO

*Hinweis: Herstellerinformation*
lichtline GmbH
Weiherstraße 25
95448 Bayreuth
Telefon: +49(0)921/5073789-0
Telefax: +49(0)921/5073789-29
E-Mail: info@lichtline.com
Website: www.lichtline.com

### 1 Außen- und Innenbeleuchtung

#### 1.1 Feuchtraumleuchten

##### 1.1.1 FARO X3 HTS 1500-140 5000K DALI

**1.1.1.1 111550650068**
lichtline LED-Feuchtraumleuchte
8.500 lm | 65 W | 1.500 mm | DIP-Schalter | DALI

Lichttechnik

Abstrahlwinkel  140°
Farbtemperatur  5.000 K
Farbtoleranz (MacAdam)  < 5 SDCM
Farbwiedergabe CRI (Ra)  > 83
Bemessungsspitzenlichtstärke  2.494 cd
LED-Anzahl  324

Leistung

Lichtausbeute  131 lm / W
Systemleistung  65 W
Leuchtenlichtstrom  8.500 lm
Energieeffizienzklasse  A++
Dimmbar  DIP-Schalter | DALI

Eigenschaften

Durchgangsverdrahtung  5 x 1,5 mm²
Anschluss  Klemme | 5-polig
Leistungsfaktor  > 0,95
Schaltzyklen  > 500.000
Nennspannung  220 - 240 V AC/DC, 50/60 Hz

Abmessung

L x B x H (H2) / Ø (H2)  1.500 x 104 x 57 mm
Gewicht  2,5 kg

Belastbarkeit

Schutzklasse  II
Schlagfestigkeit  IK08
Schutzart  IP65
Garantie  5 Jahre
Lebensdauer  > 50.000 h [L80, B10]
Betriebstemperatur  -30 bis +60 °C
Lagertemperatur  -30 bis +70 °C
Abdeckung  Diffus
Gehäusewerkstoff  Kunststoff & PC
Kennzeichnung  CE | ENEC | D
Hersteller  lichtline GmbH

Zubehör

Seilabhängung  724786020029
Montageplatte für 2 - 3 Leuchten  474459060033

LED-Feuchtraumleuchte mit Durchgangsverdrahtung
für den Innen- und Außenbereich.
Einfache, schnelle Montage.
Für die direkte Montage an Wand oder Decke.
Abhängung möglich, nicht im Lieferumfang enthalten.
Befestigungsklammern mit Schraube
zur Diebstahlsicherung liegen bei.
Die Schraube ist außermittig angebracht und
muss während der Montage nicht entfernt werden.
Befestigung über die komplette Leuchtenlänge möglich.
Vorhandene Bohrlöcher können
zur Montage verwendet werden.
Das Vorschaltgerät ist in die Leuchte integriert.
Die Leistung ist mittels DIP-Schalter reduzierbar
(100 | 75 | 50 %).
Lichtsteuerung via DALI und Einbindung in
DALI-kompatible Smart-Lighting-Systeme möglich.
Hohe Effizienz von 131 lm / W.
Die glatte Oberfläche hat eine geringe
Verschmutzungsneigung und ist leicht zu reinigen.
Staubdicht, geschützt gegen Strahlwasser und
schlagfest bis 5 J.
Beständig gegen gängige Reinigungsmittel.
Lange Lebensdauer, hoher Lichtstrom,
gute Farbwiedergabe, breitstrahlend.
Gleichmäßige Lichtverteilung durch
die prismatische PC-Abdeckung.
UV-beständig.
Geringer Wartungsaufwand.
Energieeinsparung bis zu 60 % gegenüber
einer herkömmlichen Feuchtraumleuchte.
Bruchsicher, geeignet für den Einsatz in
IFS-/BRC-zertifizierten Bereichen.
Lichtsteuerung via DALI und Einbindung in
DALI-kompatible Smart-Lighting-Systeme möglich.
Geeignet für den Einsatz in schwefelhaltiger Umgebung
und bei hohen Temperaturen bis zu 60 °C.
Menge: 1,000

Summe brutto: 0,00
