# IndustryLUX TUBOLA
Leistungsbeschreibung (GAEB DA XML 3.2, DA81)
Währung: EUR
Auftragnehmer: Lichtline GmbH, Gottlieb-Keim-Str. 53, 95448 Bayreuth, Telefon +49 (0)921/5073789-0, Fax +49(0)921/5073789-29, E-Mail iinfo@lichtline.com, USt-IdNr. DE270840692
Erstellt mit: GXML Toolbox V3.2 R20131118/ GXML Toolbox V3.2 R20140703, GAEB-Online 2018, 17.07.2020

## IndustryLUX TUBOLA

*Hinweis: Herstellerinformation*
lichtline GmbH
Weiherstraße 25
95448 Bayreuth
Telefon: +49(0)921/5073789-0
Telefax: +49(0)921/5073789-29
E-Mail: info@lichtline.com
Website: www.lichtline.com

### 1 Außen- und Innenbeleuchtung

#### 1.1 Feuchtraumleuchten

##### 1.1.1 IndustryLUX TUBOLA 1500 K3X Plus DALI

**1.1.1.1 811595450079**
lichtline LED-Feuchtraumleuchte
7.000 lm | 45 W | 1.500 mm | DIP-Schalter | DALI

Lichttechnik

Abstrahlwinkel  130°
Farbtemperatur  4.000 | 5.000 | 6.500 K
Farbtoleranz (MacAdam)  < 5 SDCM
Farbwiedergabe CRI (Ra)  > 83
Bemessungsspitzenlichtstärke  2.025 cd
LED-Anzahl  240

Leistung

Lichtausbeute  156 lm / W
Systemleistung  45 W
Leuchtenlichtstrom  7.000 lm
Energieeffizienzklasse  A++
Dimmbar  DALI

Eigenschaften

Durchgangsverdrahtung  5 x 1,5 mm²
Anschluss  Klemme | 5-polig
Leistungsfaktor  > 0,95
Schaltzyklen  > 500.000
Nennspannung  220 - 240 V AC/DC, 50/60 Hz

Abmessung

L x B x H (H2) / Ø (H2)  1.500 x Ø 48 mm
Gewicht  1,0 kg

Belastbarkeit

Schutzklasse  II
Schlagfestigkeit  IK03
Schutzart  IP65
Garantie  5 Jahre
Lebensdauer  > 50.000 h [L80, B10]
Betriebstemperatur  -25 bis +50 °C
Lagertemperatur  -30 bis +60 °C
Abdeckung  Diffus
Gehäusewerkstoff  PMMA
Kennzeichnung  CE | ENEC | D
Hersteller  lichtline GmbH

Zubehör

Seilabhängung  724786020029
Montageclip aus Edelstahl V2A  829702290042
Druckausgleich-Kabelverschraubung  478184200034
Montageplatte für 2 - 3 Leuchten  474459060033

LED-Feuchtraumleuchte mit Durchgangsverdrahtung
für den Innen- und Außenbereich.
Einfache, schnelle Montage an Wand oder Decke dank
beiliegenden Befestigungsklemmen mit Schnellverschluss.
Befestigung über die komplette Leuchtenlänge möglich.
Vorhandene Bohrlöcher können zur Montage
verwendet werden.
Das Vorschaltgerät ist in die Leuchte integriert.
Hohe Effizienz von 156 lm / W.
Die Lichtfarbe kann über einen DIP-Schalter
eingestellt werden (4.000 | 5.000 | 6.500 K).
Die glatte Oberfläche hat eine geringe
Verschmutzungsneigung und ist leicht zu reinigen.
Staubdicht, geschützt gegen Strahlwasser und
schlagfest bis 5 J.
Beständig gegen gängige Reinigungsmittel.
Besonders gleichmäßige Lichtverteilung durch
diffuse PMMA-Abdeckung.
Lange Lebensdauer, hoher Lichtstrom,
gute Farbwiedergabe, breitstrahlend.
UV-beständig.
Geringer Wartungsaufwand.
Besonders geeignet zur Montage bei geringen Deckenhöhen
und hohem Anspruch an die Widerstandsfähigkeit.
Energieeinsparung bis zu 60 % gegenüber
einer herkömmlichen Rohrleuchte.
Bruchsicher, geeignet für den Einsatz in
IFS-/BRC-zertifizierten Bereichen.
Lichtsteuerung via DALI und Einbindung in
DALI-kompatible Smart-Lighting-Systeme möglich.
Durch die neuen Resistenzen erschließen sich
noch mehr Anwendungsmöglichkeiten.
(Aktuelle Resistenzliste im Katalog unter www.lichtline.com)
Menge: 1,000

Summe brutto: 0,00
