# IndustryLUX HT
Leistungsbeschreibung (GAEB DA XML 3.2, DA81)
Währung: EUR
Auftragnehmer: Lichtline GmbH, Gottlieb-Keim-Str. 53, 95448 Bayreuth, Telefon +49 (0)921/5073789-0, Fax +49(0)921/5073789-29, E-Mail iinfo@lichtline.com, USt-IdNr. DE270840692
Erstellt mit: GXML Toolbox V3.2 R20131118/ GXML Toolbox V3.2 R20140703, GAEB-Online 2018, 08.07.2020

## IndustryLUX HT

*Hinweis: Herstellerinformation*
lichtline GmbH
Weiherstraße 25
95448 Bayreuth
Telefon: +49(0)921/5073789-0
Telefax: +49(0)921/5073789-29
E-Mail: info@lichtline.com
Website: www.lichtline.com

### 1 Innenbeleuchtung

#### 1.1 Hallentiefstrahler

##### 1.1.1 IndustryLUX 350 HT

**1.1.1.1 435070350053**
lichtline LED-Hallentiefstrahler
47.000 lm | 350 W | Ø 610 mm

Lichttechnik

Abstrahlwinkel  80°
Farbtemperatur  5.000 K
Farbtoleranz (MacAdam)  < 5 SDCM
Farbwiedergabe CRI (Ra)  < 80
Bemessungsspitzenlichtstärke  27.937 cd
LED-Anzahl  -

Leistung

Lichtausbeute  134 lm / W
Systemleistung  350 W
Leuchtenlichtstrom  47.000 lm
Energieeffizienzklasse  A++
Dimmbar  Nein

Eigenschaften

Durchgangsverdrahtung  3 x 1,0 mm²
Anschluss  Kabel | 1,5 m
Leistungsfaktor  > 0,95
Schaltzyklen  > 500.000
Nennspannung  220 - 240 V AC/DC, 50/60 Hz

Abmessung

L x B x H (H2) / Ø (H2)  Ø 610 x 443 mm
Gewicht  26,4 kg

Belastbarkeit

Schutzklasse  I
Schlagfestigkeit  IK06
Schutzart  IP65
Garantie  5 Jahre
Lebensdauer  > 80.000 h [L80, B10]
Betriebstemperatur  -30 bis +70 °C
Lagertemperatur  -30 bis +80 °C
Abdeckung  Klar
Gehäusewerkstoff  Aluminium & Glas
Kennzeichnung  CE | D
Hersteller  lichtline GmbH

LED-Hallentiefstrahler für den Innenbereich.
Hochwertiges Gehäuse aus Aluminium.
Hohe Effizienz von 134 lm / W.
Klare Leuchtfeldabdeckung aus Glas.
Symmetrische Abstrahlcharakteristik.
Abgehängte Montage mit Kette oder Seil möglich.
Die Öse zur Aufhängung und ein Sicherungsseil
sind im Lieferumfang enthalten.
Effizientes Thermomanagement mit Kühlrippen.
Das Vorschaltgerät ist in die Leuchte integriert.
Staubdicht und geschützt gegen Strahlwasser.
Lange Lebensdauer, hoher Lichtstrom,
gleichmäßige Ausleuchtung.
Geringer Wartungsaufwand.
Energieeinsparung bis zu 70 % gegenüber einem
herkömmlichen Hallentiefstrahler.
Kann als Ersatz für einen 1.000 W HQL-Strahler
oder einen 400 W HQI-Strahler verwendet werden.
Geeignet für den dauerhaften Einsatz und
bei hohen Umgebungstemperaturen bis zu 70 °C.
Gleichmäßige, großflächige Ausleuchtung
durch cleveres Linsendesign.
Menge: 1,000

Summe brutto: 0,00
