# IndustryLUX
Leistungsbeschreibung (GAEB DA XML 3.2, DA81)
Währung: EUR
Auftragnehmer: Lichtline GmbH, Gottlieb-Keim-Str. 53, 95448 Bayreuth, Telefon +49 (0)921/5073789-0, Fax +49(0)921/5073789-29, E-Mail iinfo@lichtline.com, USt-IdNr. DE270840692
Erstellt mit: GXML Toolbox V3.2 R20131118/ GXML Toolbox V3.2 R20140703, GAEB-Online 2018, 22.07.2020

## IndustryLUX

*Hinweis: Herstellerinformation*
lichtline GmbH
Weiherstraße 25
95448 Bayreuth
Telefon: +49(0)921/5073789-0
Telefax: +49(0)921/5073789-29
E-Mail: info@lichtline.com
Website: www.lichtline.com

### 1 Innenbeleuchtung

#### 1.1 Hallentiefstrahler

##### 1.1.1 IndustryLUX 205 IP65

**1.1.1.1 431050650016**
lichtline LED-Hallentiefstrahler
21.600 lm | 151 W | Ø 273 mm

Lichttechnik

Abstrahlwinkel  120°
Farbtemperatur  5.000 K
Farbtoleranz (MacAdam)  < 5 SDCM
Farbwiedergabe CRI (Ra)  < 80
Bemessungsspitzenlichtstärke  8.974 cd
LED-Anzahl  448

Leistung

Lichtausbeute  143 lm / W
Systemleistung  151 W
Leuchtenlichtstrom  21.600 lm
Energieeffizienzklasse  A++
Dimmbar  Nein

Eigenschaften

Durchgangsverdrahtung  3 x 1,0 mm²
Anschluss  Kabel | 1,5 m
Leistungsfaktor  > 0,95
Schaltzyklen  > 500.000
Nennspannung  220 - 240 V AC/DC, 50/60 Hz

Abmessung

L x B x H (H2) / Ø (H2)  Ø 273 x 495 mm
Gewicht  7,0 kg

Belastbarkeit

Schutzklasse  I
Schlagfestigkeit  IK06
Schutzart  IP65
Garantie  5 Jahre
Lebensdauer  > 50.000 h [L80, B10]
Betriebstemperatur  -30 bis +50 °C
Lagertemperatur  -30 bis +60 °C
Abdeckung  Klar
Gehäusewerkstoff  Aluminium & PC
Kennzeichnung  CE | D
Hersteller  lichtline GmbH

Zubehör

Schirm PC 80°  430100008000 (20.700 lm | 12.787 cd)
Schirm " 100°  430100001000 (20.700 lm | 12.787 cd)
Schirm AL 80°  430200008000 (19.200 lm | 11.335 cd)
Schirm " 100°  430200001000 (21.400 lm | 10.447 cd)
Schirm " 120°  430200001200 (21.600 lm | 8.974 cd)

LED-Hallentiefstrahler für den Innenbereich.
Hochwertiges Gehäuse aus Aluminium.
Schirm zur Lichtlenkung und Blendbegrenzung aus PC
oder Aluminium mit Nanobeschichtung für besonders
gleichmäßige Lichtverteilung,
Abdeckscheibe optional, UGR < 23.
Hohe Effizienz von 143 lm / W.
Klare Leuchtfeldabdeckung aus PC.
Symmetrische Abstrahlcharakteristik.
Abgehängte Montage mit Kette oder Seil möglich.
Die Öse zur Aufhängung und ein Sicherungsseil
sind im Lieferumfang enthalten.
Effizientes Thermomanagement mit Kühlrippen.
Das Vorschaltgerät ist in die Leuchte integriert.
Staubdicht und geschützt gegen Strahlwasser.
Lange Lebensdauer, hoher Lichtstrom,
gleichmäßige Ausleuchtung.
Geringer Wartungsaufwand.
Energieeinsparung bis zu 75 % gegenüber einem
herkömmlichen Hallentiefstrahler.
Kann als Ersatz für einen 400 W HQL-Strahler
oder einen 250 W HQI-Strahler verwendet werden.
Bruchsicher, geeignet für den Einsatz in
IFS-zertifizierten Bereichen.
Menge: 1,000

Summe brutto: 0,00
