# IndustryLUX FLAT 2.0
Leistungsbeschreibung (GAEB DA XML 3.2, DA81)
Währung: EUR
Auftragnehmer: Lichtline GmbH, Gottlieb-Keim-Str. 53, 95448 Bayreuth, Telefon +49 (0)921/5073789-0, Fax +49(0)921/5073789-29, E-Mail iinfo@lichtline.com, USt-IdNr. DE270840692
Erstellt mit: GXML Toolbox V3.2 R20131118/ GXML Toolbox V3.2 R20140703, GAEB-Online 2018, 31.07.2020

## IndustryLUX FLAT 2.0

*Hinweis: Herstellerinformation*
lichtline GmbH
Weiherstraße 25
95448 Bayreuth
Telefon: +49(0)921/5073789-0
Telefax: +49(0)921/5073789-29
E-Mail: info@lichtline.com
Website: www.lichtline.com

### 1 Außen- und Innenbeleuchtung

#### 1.1 Hallentiefstrahler

##### 1.1.1 IndustryLUX FLAT 2.0 250 60°x60°

**1.1.1.1 442206250071**
lichtline LED-Hallentiefstrahler
36.800 lm | 245 W | 419 x 367 mm

Lichttechnik

Abstrahlwinkel  60 x 60°
Farbtemperatur  5.000 K
Farbtoleranz (MacAdam)  < 5 SDCM
Farbwiedergabe CRI (Ra)  > 80
Bemessungsspitzenlichtstärke  32.078 cd
LED-Anzahl  -

Leistung

Lichtausbeute  150 lm / W
Systemleistung  245 W
Leuchtenlichtstrom  36.800 lm
Energieeffizienzklasse  A++
Dimmbar  Nein

Eigenschaften

Durchgangsverdrahtung  Nein
Anschluss  Kabel | 2,0 m
Leistungsfaktor  > 0,95
Schaltzyklen  > 500.000
Nennspannung  100 - 240 V AC/DC, 50/60 Hz

Abmessung

L x B x H (H2) / Ø (H2)  419 x 367 x 91 (244) mm
Gewicht  8,9 kg

Belastbarkeit

Schutzklasse  I
Schlagfestigkeit  IK06
Schutzart  IP65
Garantie  5 Jahre
Lebensdauer  > 60.000 h [L80, B10]
Betriebstemperatur  -40 bis +50 °C
Lagertemperatur  -40 bis +60 °C
Abdeckung  Klar
Gehäusewerkstoff  Aluminium & Glas
Kennzeichnung  CE | D
Hersteller  lichtline GmbH

LED-Hallentiefstrahler für den Innen- und Außenbereich.
Lichtlenkung mittels speziell
entwickelter Linsentechnik.
Klare Abdeckung aus Glas.
Symmetrische Abstrahlcharakteristik, eng strahlend.
Hohe Effizienz von 150 lm / W.
UGR < 25.
Direkte Montage an Decke oder Wand.
Montagebügel im Lieferumfang enthalten.
Abgehängte Montage mit Kette oder Seil möglich.
Aluminium-Druckguss-Gehäuse in schwarz,
pulverbeschichtet.
Geringe Verschmutzungsneigung.
Effizientes Thermomanagement mit Kühlrippen.
Das Vorschaltgerät ist in die Leuchte integriert.
Lange Lebensdauer, hoher Lichtstrom,
gleichmäßige Ausleuchtung.
Geringer Wartungsaufwand.
Besonders geeignet bei hohen Installationen.
Energieeinsparung bis zu 60 % gegenüber einem
herkömmlichen Hallentiefstrahler.
Kann als Ersatz für einen 1000 W HQL- oder einen
400 W HQI-Strahler verwendet werden.
In der Ausführung mit Leuchtfeldabdeckung aus
PC geeignet für den Einsatz in
IFS-zertifizierten Bereichen.
Menge: 1,000

Summe brutto: 0,00
