# IndustryLUX FLAT NEO
Leistungsbeschreibung (GAEB DA XML 3.2, DA81)
Währung: EUR
Auftragnehmer: Lichtline GmbH, Gottlieb-Keim-Str. 53, 95448 Bayreuth, Telefon +49 (0)921/5073789-0, Fax +49(0)921/5073789-29, E-Mail iinfo@lichtline.com, USt-IdNr. DE270840692
Erstellt mit: GXML Toolbox V3.2 R20131118/ GXML Toolbox V3.2 R20140703, GAEB-Online 2018, 23.07.2020

## IndustryLUX FLAT NEO

*Hinweis: Herstellerinformation*
lichtline GmbH
Weiherstraße 25
95448 Bayreuth
Telefon: +49(0)921/5073789-0
Telefax: +49(0)921/5073789-29
E-Mail: info@lichtline.com
Website: www.lichtline.com

### 1 Außen- und Innenbeleuchtung

#### 1.1 Hallentiefstrahler

##### 1.1.1 IndustryLUX FLAT NEO 156 50°x140°

**1.1.1.1 445015510037**
lichtline LED-Hallentiefstrahler
22.100 lm | 156 W | 381 x 399 mm

Lichttechnik

Abstrahlwinkel  50° x 140°
Farbtemperatur  5.000 K
Farbtoleranz (MacAdam)  < 5 SDCM
Farbwiedergabe CRI (Ra)  < 80
Bemessungsspitzenlichtstärke  18.494 cd
LED-Anzahl  160

Leistung

Lichtausbeute  142 lm / W
Systemleistung  156 W
Leuchtenlichtstrom  22.100 lm
Energieeffizienzklasse  A++
Dimmbar  Nein

Eigenschaften

Durchgangsverdrahtung  3 x 1,0 mm²
Anschluss  Stecker | 3-polig
Leistungsfaktor  > 0,95
Schaltzyklen  > 500.000
Nennspannung  220 - 240 V AC/DC, 50/60 Hz

Abmessung

L x B x H (H2) / Ø (H2)  381 x 399 x 54 (210) mm
Gewicht  7,0 kg

Belastbarkeit

Schutzklasse  I
Schlagfestigkeit  IK10
Schutzart  IP65
Garantie  5 Jahre
Lebensdauer  > 50.000 h [L80, B10]
Betriebstemperatur  -40 bis +50 °C
Lagertemperatur  -40 bis +60 °C
Abdeckung  Klar
Gehäusewerkstoff  Aluminium & PC
Kennzeichnung  CE | D
Hersteller  lichtline GmbH

LED-Hallentiefstrahler für den Innen- und Außenbereich.
Optimale Lichtlenkung durch innovative Linsentechnik.
Symmetrische Abstrahlcharakteristik, breit strahlend.
Direkte Montage an Decke oder Wand.
Montagebügel im Lieferumfang enthalten.
Abgehängte Montage mit Kette oder Seil möglich.
Hochwertiges Aluminium-Druckguss-Gehäuse in
schwarz, pulverbeschichtet.
Staub- und strahlwassergeschützt, schlagfest bis 5 J.
Effizientes Thermomanagement mit Kühlrippen.
Das Vorschaltgerät ist in die Leuchte integriert.
Optional mit DALI verfügbar.
Hohe Effizienz von 142 lm / W.
Lange Lebensdauer, hoher Lichtstrom,
gleichmäßige Ausleuchtung.
Geringer Wartungsaufwand.
Besonders geeignet bei hohen Installationen.
Energieeinsparung bis zu 60 % gegenüber einer
herkömmlichen Leuchte.
Kann als Ersatz für einen 400 W HQL- oder einen
250 W HQI-Strahler verwendet werden.
Bruchsicher, geeignet für den Einsatz in
IFS-/BRC-zertifizierten Bereichen.
Menge: 1,000

Summe brutto: 0,00
