# PRDX27801
Leistungsbeschreibung (GAEB DA XML 3.3, DA81)
Währung: EUR
Erstellt mit: GXML Toolbox V3.3 R20131118/ GXML Toolbox V3.3 R20201215, GAEB-Online 2021, 19.07.2023

## AMATERA SHIFT - Wegeleuchte 100: PRDX27801

*Hinweis: Herstellerinformation*
lichtline GmbH
Weiherstraße 25
95448 Bayreuth
Telefon: +49(0)921/5073789-90
Telefax: +49(0)921/5073789-29
E-Mail: info@lichtline.com
Website: www.lichtline.com

### 01 Innenbeleuchtung (Benennung aus dem Ausschreibungstext)

#### 01.01 Solarleuchten

##### 01.01.01 AMATERA SHIFT - Wegeleuchte 100

**01.01.01.01 PRDX27801**
lichtline LED-Solarleuchte | 260 lm | 3,5 W | 3000 K | PIR-Bewegungsmelder

Lichttechnik

Abstrahlwinkel: 130°
Farbtemperatur: 3000 K
Farbtoleranz (MacAdam): <4 SDCM
Farbwiedergabe CRI (Ra): >85
LED-Anzahl: 60

Leistung

Lichtausbeute: 74 lm/W
Systemleistung: 3,5 W
Leuchtenlichtstrom: 260 lm
Dimmbar: nein

Gegebenheit

Abmessung: 199 x 187 x 1000 mm
Gewicht: 3,8 kg
Gehäusefarbe: anthrazit, RAL7016

Akku-Daten

Akku-Typ: Samsung 18650
Akku-Kapazität: 2x2600mAh
Akku-Spannung: 7,4V
Akku-Leistung: 19,2 Wh
Ladedauer: 5-6h
Ladezyklen: 500

Belastbarkeit

Schutzklasse: III
Schlagfestigkeit: IK06
Schutzart: IP54
Garantie: 5 Jahre (Akku 6 Monate)
Lebensdauer: >60.000 h [L80, B10] (LED)
Betriebstemperatur: -15 bis +45°C
Lagertemperatur: -25 bis +25°C
Abdeckung: diffus
Material (Abdeckung): PC
Material (Gehäuse): Aluminium
Kennzeichnung: CE
Hersteller: lichtline GmbH
Menge: 1,000

Summe brutto: 0,00
