# InteriorLUX E-GON - 1200
Leistungsbeschreibung (GAEB DA XML 3.3, DA81)
Währung: EUR
Erstellt mit: GXML Toolbox V3.3 R20131118/ GXML Toolbox V3.3 R20201215, GAEB-Online 2021, 22.09.2022

## 131295950166 InteriorLUX E-GON - 1200

*Hinweis: Herstellerinformation*
lichtline GmbH
Weiherstraße 25
95448 Bayreuth
Telefon: +49(0)921/5073789-90
Telefax: +49(0)921/5073789-29
E-Mail: info@lichtline.com
Website: www.lichtline.com

### 01 Innenbeleuchtung

#### 01.01 Ein- und Aufbauleuchten

##### 01.01.01 InteriorLUX E-GON 1200

**01.01.01.01 131295950166**
lichtline LED-Wand- und Deckenleuchte | 4.550 lm | 39 W | DIP-Schalter

Technische Daten

Lichttechnik
Abstrahlwinkel: 110°
Farbtemperatur: 3.000 | 4.000 K
Farbtoleranz (MacAdam): <3 SDCM
Farbwiedergabe CRI (Ra): >80
Bemessungsspitzenlichtstärke: 1.790 cd
LED-Anzahl: 456

Leistung
Lichtausbeute: 140 lm/W
Systemleistung: 39 W
Leuchtenlichtstrom: 5.450 lm
Dimmbar: DIP-Schalter

Eigenschaften
Durchgangsverdrahtung: 5 x 2,5 mm²
Anschluss: Klemme: 5-polig, max. 2,5 mm²
Leistungsfaktor: > 0,90
Schaltzyklen: > 300.000
Nennspannung: 220 – 240 V AC, 50/60 Hz
Spannungsbereich DC: 180 – 264 V DC

Gegebenheit
Abmessung: 1.195 x 155 x 55 mm
Gewicht: 2,8 kg

Belastbarkeit
Schutzklasse: I
Schlagfestigkeit: IK07
Schutzart: IP44
Garantie: 5 Jahre
Lebensdauer: >50.000 h [L80, B10]
Betriebstemperatur: -20 bis +40 °C
Lagertemperatur: -30 bis +50 °C
Abdeckung: Prismatisch
Material (Abdeckung): PMMA
Material (Gehäuse): Stahl Pulverbeschichtet
Kennzeichnung: CE | D |EL
Hersteller: lichtline GmbH

Zubehör
InteriorLUX E-GON Wandbefestigungsset: 132711250086
InteriorLUX E-GON Montageset für Seilabhängung: 132711250087
InteriorLUX E-GON Montageset für horizontale Seilabhängung: 132711250088

LED-Anbauleuchte mit Durchgangsverdrahtung für den Innenbereich.
Fünf verschiedenen Einspeisemöglichkeiten.
Unterschiedlichen Montagemöglichkeiten (Decke-, Seil- und Wandmontage).
Lichtintensität mittels DIP-Schalter einstellbar (60 | 70 | 85 | 100 %).
Maximal flexibel dank wählbarer Lichtfarbe (3.000 | 4.000 K).
Flickerfrei.
Geringe Blendung.
Lange Lebensdauer, hoher Lichtstrom, gute Farbwiedergabe.
Geringer Wartungsaufwand.
Energieeinsparung bis zu 60 % gegenüber einer herkömmlichen Deckenleuchte.
Menge: 1,000

Summe brutto: 0,00
