# InteriorORB 350
Leistungsbeschreibung (GAEB DA XML 3.3, DA81)
Währung: EUR
Erstellt mit: GXML Toolbox V3.3 R20131118/ GXML Toolbox V3.3 R20201215, GAEB-Online 2021, 04.04.2023

## 123540180108 InteriorORB 350

*Hinweis: Herstellerinformation*
lichtline GmbH
Weiherstraße 25
95448 Bayreuth
Telefon: +49(0)921/5073789-90
Telefax: +49(0)921/5073789-29
E-Mail: info@lichtline.com
Website: www.lichtline.com

### 01 Design-Arbeitsplatzleuchte zur Montage direkt an der Decke

#### 01.01 LED-Büroleuchte

##### 01.01.01 InteriorLUX ORB 350

**01.01.01.01 123540180108**
lichtline LED-Büroleuchte | 600 lm ↑ + 1.500 lm ↓ | 18 W | Ø 350 mm | DALI
Lichttechnik
Abstrahlwinkel: 110° ↑ + 90° ↓
Farbtemperatur: 4.000 K
Farbtoleranz (MacAdam): < 3 SDCM
Farbwiedergabe CRI (Ra): > 80
Bemessungsspitzenlichtstärke: 796 cd
LED-Anzahl: 96

Leistung
Lichtausbeute: 117 lm / W
Systemleistung: 18 W
Leuchtenlichtstrom: 600 lm ↑ + 1.500 lm ↓
Dimmbar: DALI

Eigenschaften
Durchgangsverdrahtung: 5 x 0,75 mm²
Anschluss: Klemme | max. 5 x 2,5 mm²
Leistungsfaktor: > 0,90
Schaltzyklen: > 500.000
Nennspannung: 200 – 240 V AC, 50/60 Hz

Gegebenheit
Abmessung: Ø 350 x 45 (82) mm
Gewicht: 2,8 kg

Belastbarkeit
Schutzklasse: I
Schlagfestigkeit: IK04
Schutzart: IP20
Garantie: 5 Jahre
Lebensdauer: > 50.000 h [L80, B10]
Betriebstemperatur: -20 bis +45 °C
Lagertemperatur: -30 bis +60 °C
Abdeckung: Prismatisch
Material (Abdeckung): PC
Material (Gehäuse): Aluminium
Kennzeichnung: CE | D
Hersteller: lichtline GmbH

Zubehör
Seilabhängungsset: 471220040055
Befestigungsstange: 471210040056
Menge: 1,000

Summe brutto: 0,00
