# InteriorLUX ORB 600
Leistungsbeschreibung (GAEB DA XML 3.3, DA81)
Währung: EUR
Erstellt mit: GXML Toolbox V3.3 R20131118/ GXML Toolbox V3.3 R20201215, GAEB-Online 2021, 04.04.2023

## 126040480110 InteriorLUX ORB 600

*Hinweis: Herstellerinformation*
lichtline GmbH
Weiherstraße 25
95448 Bayreuth
Telefon: +49(0)921/5073789-90
Telefax: +49(0)921/5073789-29
E-Mail: info@lichtline.com
Website: www.lichtline.com

### 01 Design-Arbeitsplatzleuchte zur Montage direkt an der Decke

#### 01.01 LED-Büroleuchte

##### 01.01.01 InteriorLUX ORB 600

**01.01.01.01 126040480110**
lichtline LED-Büroleuchte | 1.650 lm ↑ + 3.850 lm ↓ | 47 W | Ø 600 mm | DALI

Lichttechnik
Abstrahlwinkel: 110° ↑ + 90° ↓
Farbtemperatur: 4.000 K
Farbtoleranz (MacAdam): < 3 SDCM
Farbwiedergabe CRI (Ra): > 80
Bemessungsspitzenlichtstärke: 2.085 cd
LED-Anzahl: 240lichtline LED-Büroleuchte | 1.650 lm ↑ + 3.850 lm ↓ | 47 W | Ø 600 mm | DALI
Design-Arbeitsplatzleuchte zur Montage direkt an der Decke, mit Seilabhängung oder Befestigungsstange.
Elegantes, rundes, flaches Design.
Besonders gleichmäßige Lichtverteilung durch die prismatische Abdeckung.
Hoher Beleuchtungskomfort durch direkte und indirekte Ausleuchtung.
Hochwertiger Rahmen aus pulverbeschichtetem Aluminium in elegantem silbergrau.
Lichtsteuerung via DALI und Einbindung in DALI-kompatible Smart-Lighting-Systeme möglich.
Für Bildschirmarbeitsplatz geeignet dank reduzierter Blendung (UGR < 18).
Flickerfrei.
Lange Lebensdauer, hohe Lichtausbeute, gute Farbwiedergabe, breitstrahlend.
Geringer Wartungsaufwand.
Energieeinsparung bis zu 50 % gegenüber einer herkömmlichen Deckenleuchte.

Technische Daten

Lichttechnik
Abstrahlwinkel: 110° ↑ + 90° ↓
Farbtemperatur: 4.000 K
Farbtoleranz (MacAdam): < 3 SDCM
Farbwiedergabe CRI (Ra): > 80
Bemessungsspitzenlichtstärke: 2.085 cd
LED-Anzahl: 240

Leistung
Lichtausbeute: 117 lm / W
Systemleistung: 47 W
Leuchtenlichtstrom: 1.650 lm ↑ + 3.850 lm ↓
Dimmbar: DALI

Eigenschaften
Durchgangsverdrahtung: 5 x 0,75 mm²
Anschluss: Klemme | max. 5 x 2,5 mm²
Leistungsfaktor: > 0,90
Schaltzyklen: > 500.000
Nennspannung: 200 – 240 V AC, 50/60 Hz

Gegebenheit
Abmessung: Ø 600 x 45 (82) mm
Gewicht: 6,0 kg

Belastbarkeit
Schutzklasse: I
Schlagfestigkeit: IK04
Schutzart: IP20
Garantie: 5 Jahre
Lebensdauer: > 50.000 h [L80, B10]
Betriebstemperatur: -20 bis +45 °C
Lagertemperatur: -30 bis +60 °C
Abdeckung: Prismatisch
Material (Abdeckung): PC
Material (Gehäuse): Aluminium
Kennzeichnung: CE | D
Hersteller: lichtline GmbH

Zubehör
Seilabhängungsset: 471220040055
Befestigungsstange: 471210040056
Menge: 1,000

Summe brutto: 0,00
