# InteriorLUX RAYET 2.0 75 90 x 100°
Leistungsbeschreibung (GAEB DA XML 3.3, DA81)
Währung: EUR
Erstellt mit: GXML Toolbox V3.3 R20131118/ GXML Toolbox V3.3 R20201215, GAEB-Online 2021, 18.04.2023

## 127590400139 InteriorLUX RAYET 2.0 75 90 x 100°

*Hinweis: Herstellerinformation*
lichtline GmbH
Weiherstraße 25
95448 Bayreuth
Telefon: +49(0)921/5073789-90
Telefax: +49(0)921/5073789-29
E-Mail: info@lichtline.com
Website: www.lichtline.com

### 01 Innenbeleuchtung

#### 01.01 Aufbauleuchte

##### 01.01.01 InteriorLUX RAYET 2.0 75 90 x 100°

**01.01.01.01 127590400139**
lichtline Aufbauleuchte | 11.400 lm | 74 W| 1.450 mm

Technische Daten

Lichttechnik

Abstrahlwinkel: 90 x 100°
Farbtemperatur: 4.000 K
Farbtoleranz (MacAdam): <5 SDCM
Farbwiedergabe CRI (Ra): >80
Bemessungsspitzenlichtslichtline Aufbauleuchte | 11.400 lm | 74 W| 1.450 mm
Lichtbandsystem für Verkaufsflächen, Ausstellungs- und Büroräume.
Direkte Abstrahlung.
Für direkte Deckenmontage oder Abhängung mit Seil geeignet.
Befestigung der Abhänger über die komplette Leuchtenlänge möglich.
Leermodule für Leerfelder erhältlich.
Hochwertiges Gehäuse aus pulverbeschichtetem Aluminium in elegantem silbergrau.
Flächige, homogene Ausleuchtung.
Einspeisung erfolgt mit dem RAYET-Anschlussmodul.
Lange Lebensdauer, hohe Lichtausbeute von 154 lm/W, gute Farbwiedergabe.
Geringer Wartungsaufwand.
Energieeinsparung bis zu 50 % gegenüber einer herkömmlichen Deckenleuchte.
Schnelle und werkzeuglose Verbindung der Module möglich.
Durchgangsverdrahtung standardmäßig integriert.
Flickerfrei
Für Abzweigungen sind X-, L- und T-Verbinder erhältlich.
Geeignet als Ersatz für ein konventionelles ein- oder zweiflammiges T8/T5-Lichtbandsystem.
Phasenwechsel am Modul möglich.

Technische Daten

Lichttechnik

Abstrahlwinkel: 90 x 100°
Farbtemperatur: 4.000 K
Farbtoleranz (MacAdam): <5 SDCM
Farbwiedergabe CRI (Ra): >80
Bemessungsspitzenlichtstärke: 5.125 cd
LED-Anzahl: 240

Leistung

Lichtausbeute: 154 lm/W
Systemleistung: 74 W
Leuchtenlichtstrom: 11.400 lm
Dimmbar: nein

Eigenschaften

Durchgangsverdrahtung: 5 x 2.5 mm²
Anschluss: Klemme: 5-polig, max. 2,5 mm²
Leistungsfaktor: >0,90
Schaltzyklen: >500.000
Nennspannung: 220 – 240 V AC, 50/60 Hz

Dimension

Abmessung: 1.450 x 64 x 95 mm
Gewicht: 3,3 kg

Belastbarkeit

Schutzklasse: I
Schlagfestigkeit: IK04
Schutzart: IP40
Garantie: 5 Jahre
Lebensdauer: >50.000 h [L80, B10]
Betriebstemperatur: -20 bis +45 °C
Lagertemperatur: -25 bis +70 °C
Abdeckung: diffus
Material (Abdeckung): PMMA
Material (Gehäuse): Aluminium
Kennzeichnung: CE
Hersteller: lichtline GmbH

Zubehör

Leermodul: 122500110069
Anschlussset: 126800110071
Verbindungsmodul: 127200110072
L-Verbinder: 127225110073
T-Verbinder: 127225110074
X-Verbinder: 127225110075
Seilabhängung 1 x 2 m: 127225110077
Menge: 1,000

Summe brutto: 0,00
