# InteriorLUX
Leistungsbeschreibung (GAEB DA XML 3.2, DA81)
Währung: EUR
Auftragnehmer: Lichtline GmbH, Gottlieb-Keim-Str. 53, 95448 Bayreuth, Telefon +49 (0)921/5073789-0, Fax +49(0)921/5073789-29, E-Mail iinfo@lichtline.com, USt-IdNr. DE270840692
Erstellt mit: GXML Toolbox V3.2 R20131118/ GXML Toolbox V3.2 R20140703, GAEB-Online 2018, 14.07.2020

## InteriorLUX

*Hinweis: Herstellerinformation*
lichtline GmbH
Weiherstraße 25
95448 Bayreuth
Telefon: +49(0)921/5073789-0
Telefax: +49(0)921/5073789-29
E-Mail: info@lichtline.com
Website: www.lichtline.com

### 1 Innenbeleuchtung

#### 1.1 Ein- und Aufbauleuchten

##### 1.1.1 InteriorLUX 18M K3

**1.1.1.1 133040180099**
lichtline LED-Wand- und Deckenleuchte
1.800 lm | 18 W | Ø 300 mm | Bewegungsmelder

Lichttechnik

Abstrahlwinkel  180°
Farbtemperatur  3.000 | 4.000 | 5.000 K

Farbtoleranz (MacAdam)  < 5 SDCM
Farbwiedergabe CRI (Ra)  > 80
Bemessungsspitzenlichtstärke  596 cd
LED-Anzahl  528

Leistung

Lichtausbeute  100 lm / W
Systemleistung  18 W
Leuchtenlichtstrom  1.800 lm
Energieeffizienzklasse  A++
Dimmbar  Phasenanschnitt-/abschnittdimmer

Eigenschaften

Durchgangsverdrahtung  3 x 2,5 mm²
Anschluss  Klemme | 3-polig
Leistungsfaktor  > 0,95
Schaltzyklen  > 500.000
Nennspannung  200 - 240 V AC/DC, 50/60 Hz

Abmessung

L x B x H (H2) / Ø (H2)  Ø 300 x 62 mm
Gewicht  0,9 kg

Belastbarkeit

Schutzklasse  II
Schlagfestigkeit  IK10
Schutzart  IP54
Garantie  3 Jahre
Lebensdauer  > 50.000 h [L80, B10]
Betriebstemperatur  -25 bis +45 °C
Lagertemperatur  -30 bis +60 °C
Abdeckung  Diffus
Gehäusewerkstoff  Stahl & PC
Kennzeichnung  CE | D
Hersteller  lichtline GmbH

LED-Wand- und Deckenleuchte für den Innenbereich.
Modernes, flachkuppliges Runddesign.
Einfache, schnelle Decken- oder Wandmontage.
Besonders gleichmäßige Lichtverteilung durch
eine diffuse Abdeckung.
Die Lichtfarbe kann über einen DIP-Schalter
eingestellt werden (3.000 | 4.000 | 5.000 K).
Staub- und spritzwassergeschützt und
schlagfest bis 20 J.
Das Vorschaltgerät ist in die Leuchte integriert.
Dimmbar mit Phasenanschnitt- / Phasenabschnittdimmer.
Lange Lebensdauer, hoher Lichtstrom,
gute Farbwiedergabe, breit strahlend.
Geringer Wartungsaufwand.
Energieeinsparung bis zu 60 % gegenüber einer
herkömmlichen Deckenleuchte.
Bruchsicher, geeignet für den Einsatz in
IFS-/BRC-zertifizierten Bereichen.
Bewegungsmelder (PIR-Sensor) - Erfassungsbereich,
Leuchtdauer und Helligkeitsschwelle einstellbar.
Menge: 1,000

Summe brutto: 0,00
