# NoviLUX
Leistungsbeschreibung (GAEB DA XML 3.2, DA81)
Währung: EUR
Auftragnehmer: Lichtline GmbH, Gottlieb-Keim-Str. 53, 95448 Bayreuth, Telefon +49 (0)921/5073789-0, Fax +49(0)921/5073789-29, E-Mail iinfo@lichtline.com, USt-IdNr. DE270840692
Erstellt mit: GXML Toolbox V3.2 R20131118/ GXML Toolbox V3.2 R20140703, GAEB-Online 2018, 12.02.2021

## NoviLUX

*Hinweis: Herstellerinformation*
lichtline GmbH
Weiherstraße 25
95448 Bayreuth
Telefon: +49(0)921/5073789-0
Telefax: +49(0)921/5073789-29
E-Mail: info@lichtline.com
Website: www.lichtline.com

### 1 Innenbeleuchtung

#### 1.1 Ein- und Aufbauleuchten

##### 1.1.1 NoviLUX PRO 200 IP44

**1.1.1.1 502040250024**
lichtline LED-Deckeneinbauleuchte
3.200 lm | 24 W | Ø 220 mm

Lichttechnik

Abstrahlwinkel  110°
Farbtemperatur  4.000 K

Farbtoleranz (MacAdam)  < 5 SDCM
Farbwiedergabe CRI (Ra)  > 80
Bemessungsspitzenlichtstärke  1.201 cd
LED-Anzahl  40

Leistung

Lichtausbeute  133 lm / W
Systemleistung  24 W
Leuchtenlichtstrom  3.200 lm
Energieeffizienzklasse  A++
Dimmbar  Nein

Eigenschaften

Durchgangsverdrahtung  3 x 1,5 mm²
Anschluss  Kabel | 0,2 m
Leistungsfaktor  > 0,90
Schaltzyklen  > 500.000
Nennspannung  220 - 240 V AC/DC, 50/60 Hz

Abmessung

L x B x H (H2) / Ø (H2)  Ø 220 (200) x 50 (78) mm
Gewicht  0,5 kg

Belastbarkeit

Schutzklasse  II
Schlagfestigkeit  IK08
Schutzart  IP44
Garantie  3 Jahre
Lebensdauer  > 50.000 h [L80, B10]
Betriebstemperatur  -25 bis +50 °C
Lagertemperatur  -30 bis +60 °C
Abdeckung  Diffus
Gehäusewerkstoff  Kunststoff & PC
Kennzeichnung  CE | D
Hersteller  lichtline GmbH

LED-Downlight zum Einbau in Decke oder Wand.
Einfache, schnelle, werkzeuglose Montage mittels
Klemmbefestigung durch Federbügel.
Einfacher Austausch von
herkömmlichen Deckeneinbauleuchten.
Besonders gleichmäßige Lichtverteilung
durch die diffuse Abdeckung.
Das Vorschaltgerät liegt der Leuchte bei und
wird mittels einer Steckverbindung montiert.
Der Kühlkörper aus Aluminium sorgt für
ein optimales Wärmemanagement.
Zurückversetzter Diffusor aus Polycarbonat
reduziert die Blendwirkung.
Lange Lebensdauer, hohe Lichtausbeute,
gute Farbwiedergabe.
Geringer Wartungsaufwand.
Energieeinsparung bis zu 60 % gegenüber
einer herkömmlichen Deckeneinbauleuchte.
Menge: 1,000

Summe brutto: 0,00
