# PanelLUX
Leistungsbeschreibung (GAEB DA XML 3.2, DA81)
Währung: EUR
Auftragnehmer: Lichtline GmbH, Gottlieb-Keim-Str. 53, 95448 Bayreuth, Telefon +49 (0)921/5073789-0, Fax +49(0)921/5073789-29, E-Mail iinfo@lichtline.com, USt-IdNr. DE270840692
Erstellt mit: GXML Toolbox V3.2 R20131118/ GXML Toolbox V3.2 R20140703, GAEB-Online 2018, 28.07.2020

## PanelLUX

*Hinweis: Herstellerinformation*
lichtline GmbH
Weiherstraße 25
95448 Bayreuth
Telefon: +49(0)921/5073789-0
Telefax: +49(0)921/5073789-29
E-Mail: info@lichtline.com
Website: www.lichtline.com

### 1 Innenbeleuchtung

#### 1.1 Büroleuchten

##### 1.1.1 PanelLUX SLIM UGR

**1.1.1.1 626240380011**
lichtline LED-Panel
3.900 lm | 38 W | 620 x 620 mm | DALI

Lichttechnik

Abstrahlwinkel  100°
Farbtemperatur  4.000 K

Farbtoleranz (MacAdam)  < 5 SDCM
Farbwiedergabe CRI (Ra)  > 80
Bemessungsspitzenlichtstärke  1.868 cd
LED-Anzahl  200

Leistung

Lichtausbeute  103 lm / W
Systemleistung  38 W
Leuchtenlichtstrom  3.900 lm
Energieeffizienzklasse  A++
Dimmbar  DALI | Push-DIM

Eigenschaften

Durchgangsverdrahtung  2 bis 4 x 1,5 mm²
Anschluss  Kabel | 0,2 m || Klemme | 4-polig
Leistungsfaktor  > 0,95
Schaltzyklen  > 500.000
Nennspannung  200 - 240 V AC/DC, 50/60 Hz

Abmessung

L x B x H (H2) / Ø (H2)  620 x 620 x 11 (46) mm
Gewicht  3,0 kg

Belastbarkeit

Schutzklasse  III
Schlagfestigkeit  IK04
Schutzart  IP20
Garantie  4 Jahre
Lebensdauer  > 50.000 h [L80, B10]
Betriebstemperatur  -25 bis +45 °C
Lagertemperatur  -25 bis +60 °C
Abdeckung  Prismatisch
Gehäusewerkstoff  Aluminium & PMMA
Kennzeichnung  CE | D
Hersteller  lichtline GmbH

Zubehör

VSG nicht dimmbar  624738020013
VSG DALI  624738030014
VSG DALI + Push-DIM  624738040015
Seilabhängung  476210040041
Einbaurahmen  476262080040
Aufbaurahmen  476262070039

LED-Panel zum Einbau in eine Rasterdecke oder zur
Montage mit Rahmen oder Seilabhängung.
Elegantes, flaches Design.
Einfache, schnelle Montage.
Einfacher Austausch von herkömmlichen
Rasterdeckenleuchten.
Besonders gleichmäßige Lichtverteilung
durch die prismatische Abdeckung.
Hochwertiger Rahmen aus pulverbeschichtetem Aluminium.
Das Vorschaltgerät ist optional mit DALI
oder Push-DIM verfügbar.
Lichtsteuerung via DALI und Einbindung in
DALI-kompatible Smart-Lighting-Systeme möglich.
Lange Lebensdauer, hohe Lichtausbeute,
gute Farbwiedergabe.
Geringer Wartungsaufwand.
Geeignet zur gleichmäßigen Ausleuchtung von
Räumen mit einer Höhe von 2 bis 4 m.
Energieeinsparung bis zu 60 % gegenüber
einer herkömmlichen Deckenleuchte.
Bruchsicher, geeignet für den Einsatz in
IFS-/BRC-zertifizierten Bereichen.
Für Bildschirmarbeitsplatz geeignet dank
reduzierter Blendung (UGR < 19).
Menge: 1,000

Summe brutto: 0,00
