# Notlicht
Leistungsbeschreibung (GAEB DA XML 3.2, DA81)
Währung: EUR
Auftragnehmer: Lichtline GmbH, Gottlieb-Keim-Str. 53, 95448 Bayreuth, Telefon +49 (0)921/5073789-0, Fax +49(0)921/5073789-29, E-Mail iinfo@lichtline.com, USt-IdNr. DE270840692
Erstellt mit: GXML Toolbox V3.2 R20131118/ GXML Toolbox V3.2 R20140703, GAEB-Online 2018, 14.07.2020

## Notlicht

*Hinweis: Herstellerinformation*
lichtline GmbH
Weiherstraße 25
95448 Bayreuth
Telefon: +49(0)921/5073789-0
Telefax: +49(0)921/5073789-29
E-Mail: info@lichtline.com
Website: www.lichtline.com

### 1 Innenbeleuchtung

#### 1.1 Rettungszeichenleuchten

##### 1.1.1 KAPPA 46UT009 Zentralbatterie

**1.1.1.1 K46UT009**
lichtline LED-Rettungszeichenleuchte
130 lm | 1 W | 239 x 164 mm

Lichttechnik

Erkennungsweite  22 m
NiMh-Akku  -
Netzanschlussleistung  4,5 VA
Batterie-Stromaufnahme  11mA
Nennbetriebsdauer  -
Abstrahlwinkel  -
Farbtemperatur  5.000 K
Farbtoleranz (MacAdam)  -
Farbwiedergabe CRI (Ra)  > 80
Bemessungsspitzenlichtstärke  -
LED-Anzahl  -

Leistung

Lichtausbeute  130 lm / W
Systemleistung  1 W
Leuchtenlichtstrom  130 lm
Energieeffizienzklasse  A++
Dimmbar  Nein

Eigenschaften

Durchgangsverdrahtung  2 x 2,5 mm²
Anschluss  Klemme | 2-polig
Leistungsfaktor  > 0,90
Schaltzyklen  > 500.000
Nennspannung  220 - 240 V AC/DC, 50/60 Hz

Abmessung

L x B x H (H2) / Ø (H2)  239 x 164 x 59 mm
Gewicht  0,6 kg

Belastbarkeit

Schutzklasse  II
Schlagfestigkeit  IK08
Schutzart  IP54
Garantie  5 Jahre
Lebensdauer  > 50.000 h [L80, B10]
Betriebstemperatur  -10 bis +40 °C
Lagertemperatur  -20 bis +50 °C
Abdeckung  Klar
Gehäusewerkstoff  PC
Kennzeichnung  CE | D | VDE
Hersteller  lichtline GmbH

LED-Wand- und Deckenleuchte für den Innenbereich.
Rettungszeichenleuchte Universalmontage nach
DIN EN 60598-1/2-22 und DIN EN 1838 zur
Verwendung in Sicherheitsbeleuchtungsanlagen
gemäß DIN VDE 0108-100 und DIN EN 50172.
Polycarbonat-Gehäuse mit opaler Leuchtenhaube
inklusive Piktogrammfolienset (3-teilig)
für ein- bzw. zweiseitige Piktogrammbestückung.
Zum Betrieb der LED-Leiste kommt ein
Konstantstromversorgungsgerät zum Einsatz, welches
folgende Spezifikationen erfüllt:
- 230 V AC/DC zugelassene Netzsicherung
- Inrushcurrent max. 10 A
- Spannungsfestigkeit (Surge) mind. 2 kV
Menge: 1,000

Summe brutto: 0,00
