# ClickLUX 2.0
Leistungsbeschreibung (GAEB DA XML 3.2, DA81)
Währung: EUR
Erstellt mit: GXML Toolbox V3.2 R20131118/ GXML Toolbox V3.2 R20140703, GAEB-Online 2018, 07.12.2021

## ClickLUX 2.0

*Hinweis: Herstellerinformation*
lichtline GmbH
Weiherstraße 25
95448 Bayreuth
Telefon: +49(0)921/5073789-90
Telefax: +49(0)921/5073789-29
E-Mail: info@lichtline.com
Website: www.lichtline.com

### 01 Innenbeleuchtung

#### 01.01 Lichtbandsysteme

##### 01.01.01 ClickLUX 2.0 SL 4000-90 DALI

**01.01.01.01 701540560151**
lichtline LED-Lichtbandsystem | 8.950 lm | 56 W | 1.528 mm | Schiebeschalter | DALI

Technische Daten

Lichttechnik
Abstrahlwinkel: 90°
Farbtemperatur: 4.000 K
Farbtoleranz (MacAdam): < 4 SDCM
Farbwiedergabe CRI (Ra): > 80
Bemessungsspitzenlichtstärke: 3.941 cd
LED-Anzahl: 112

Leistung
Lichtausbeute: 160 lm / W
Systemleistung: 56 W
Leuchtenlichtstrom: 8.950 lm
Dimmbar: Schiebeschalter | DALI

Eigenschaften
Durchgangsverdrahtung: 6 x 1,5 + 1 x 2,5 mm²
Anschluss: Stecker | max. 7 x 2,5 mm²
Leistungsfaktor: > 0,90
Schaltzyklen: > 500.000
Nennspannung: 220 – 240 V AC, 50/60 Hz
Eingangsspannung: 176 – 264 V DC

Gegebenheit
Abmessung: 1.528 x 67 x 28 (60) mm
Gewicht: 2,5 kg

Belastbarkeit
Schutzklasse: I
Schlagfestigkeit: IK05
Schutzart: IP40
Garantie: 5 Jahre
Lebensdauer: > 50.000 h [L80, B10]
Betriebstemperatur: -25 bis +50 °C
Lagertemperatur: -30 bis +60 °C
Abdeckung: Klar
Material (Abdeckung): PC
Material (Gehäuse): Aluminium
Kennzeichnung: CE | D
Hersteller: lichtline GmbH

Artikelnummer

Zubehör
Leermodul 1,5 m: 701500110090
Leermodul mit Sensor: 701500220158
Montageclip System 1: 704833010007
Montageclip System 3: 704833030009
Verbindungskabel: 704793150004
Blindabdeckung: 704796030034
Halteclip für Blindabdeckung: 704796030038
Anschlussstecker: 704794000005

Universell einsetzbares LED-Lichtbandmodul mit Durchgangsverdrahtung für den Innenbereich.
Einfache, schnelle Montage an Tragschienen von u.a. Siteco, Ridi, Regiolux, Philips, Ludwig, Zumtobel, Trilux.
Freigabe weiterer Hersteller auf Anfrage (aktuelle Kompatibilitätsliste unter www.lichtline.com).
Für Leerfelder sind Leermodule und Verbindungskabel erhältlich.
Anschluss mit ClickLUX Anschlussstecker, 7-polig, optional.
Hohe Effizienz von 160 lm / W.
Lichtausbeute mittels Schiebeschalter einstellbar (100 | 75 | 50 %).
Geeignet als Ersatz für ein konventionelles ein- oder zweiflammiges T8/T5-Lichtbandsystem.
Optimale Lichtlenkung durch Linsentechnik.
Hochwertiges Gehäuse aus Aluminium.
Das Vorschaltgerät ist verschiebbar auf der Leuchte montiert.
Flickerfrei – 40.000 Hz
Montageklammern sind verschiebbar auf der Leuchte befestigt.
Lange Lebensdauer, hoher Lichtstrom, gute Farbwiedergabe.
Besonders gleichmäßige Lichtverteilung.
Geringer Wartungsaufwand.
Lichtsteuerung via DALI und Einbindung in DALI-kompatible Smart-Lighting-Systeme möglich.
Energieeinsparung bis zu 50 % gegenüber eines herkömmlichen Lichtbandsystems.
Bruchsicher, geeignet für den Einsatz in IFS-/BRC-zertifizierten Bereichen.
Mit UGR < 22 (< 19 bei 75 % Leistung) durch optimierte Einzellinsen-Technik.
Menge: 1,000

Summe brutto: 0,00
