# ClickLUX ROCKET
Leistungsbeschreibung (GAEB DA XML 3.2, DA81)
Währung: EUR
Auftragnehmer: Lichtline GmbH, Gottlieb-Keim-Str. 53, 95448 Bayreuth, Telefon +49 (0)921/5073789-0, Fax +49(0)921/5073789-29, E-Mail iinfo@lichtline.com, USt-IdNr. DE270840692
Erstellt mit: GXML Toolbox V3.2 R20131118/ GXML Toolbox V3.2 R20140703, GAEB-Online 2018, 17.07.2020

## ClickLUX ROCKET

*Hinweis: Herstellerinformation*
lichtline GmbH
Weiherstraße 25
95448 Bayreuth
Telefon: +49(0)921/5073789-0
Telefax: +49(0)921/5073789-29
E-Mail: info@lichtline.com
Website: www.lichtline.com

### 1 Innenbeleuchtung

#### 1.1 Lichtbandsysteme

##### 1.1.1 ClickLUX ROCKET 30

**1.1.1.1 722095750074**
lichtline LED-Lichtbandsystem
11.800 lm | 76 W | 2.000 mm | Schiebeschalter | DALI

Lichttechnik

Abstrahlwinkel  30°
Farbtemperatur  4.000 | 5.000 | 6.500 K
Farbtoleranz (MacAdam)  < 5 SDCM
Farbwiedergabe CRI (Ra)  > 80
Bemessungsspitzenlichtstärke  8.889 cd
LED-Anzahl  300

Leistung

Lichtausbeute  155 lm / W
Systemleistung  76 W
Leuchtenlichtstrom  11.800 lm
Energieeffizienzklasse  A++
Dimmbar  Schiebeschalter | DALI
Eigenschaften

Durchgangsverdrahtung  6 x 1,5 mm² | 1 x 2,5 mm²
Anschluss  Stecker | 7-polig
Leistungsfaktor  > 0,95
Schaltzyklen  > 500.000
Nennspannung  220 - 375 V AC/DC, 50/60 Hz

Abmessung

L x B x H (H2) / Ø (H2)  2.000 x 67 x 47 (56) mm
Gewicht  3,0 kg

Belastbarkeit

Schutzklasse  I
Schlagfestigkeit  IK08
Schutzart  IP54
Garantie  5 Jahre
Lebensdauer  > 50.000 h [L80, B10]
Betriebstemperatur  -20 bis +50 °C
Lagertemperatur  -30 bis +60 °C
Abdeckung  Diffus
Gehäusewerkstoff  Aluminium & PC
Kennzeichnung  CE | ENEC | D
Hersteller  lichtline GmbH

Zubehör

Leermodul 1 m  721021110139
Leermodul 2 m  722021110146
Leermodul 1 m mit Sensor  721022010142
Anschlussset  724785020020
Blendungsbegrenzungsset  724733030021
Kettenabhänger  724784040022
Seilabhängung 1 x 2 m  724786020029
Seilabhängung 1 x 5 m  724786050030

Universell einsetzbares LED-Lichtbandsystem
mit Durchgangsverdrahtung für den
Innen- und geschützten Außenbereich.
Einfache, schnelle Montage. Optimierte Länge von
zwei Metern spart ein Drittel der Montagezeit.
Für direkte Deckenmontage oder Abhängung
mit Seil geeignet.
Kettenabhänger optional erhältlich.
Befestigung der Abhänger über die komplette
Leuchtenlänge möglich.
Für Leerfelder sind Leermodule erhältlich.
Anschluss mit lichtline Anschlussstecker, 7-polig.
Hohe Effizienz von 155 lm / W.
Das Vorschaltgerät ist in die Leuchte integriert.
Mittels Schiebeschaltern sind Phase (L1 | L2 | L3),
Leistung (100 | 75 | 50 %) und
Farbtemperatur (4.000 | 5.000 | 6.500 K)
am Vorschaltgerät konfigurierbar.
Geeignet als Ersatz für ein konventionelles
ein- oder zweiflammiges T8/T5-Lichtbandsystem.
Optimale Lichtlenkung durch innovative Linsentechnik.
Blendarm und flickerfrei. Blendungsbegrenzung für
UGR < 21 optional erhältlich.
Besonders gleichmäßige Lichtverteilung.
Hochwertiges Gehäuse aus Aluminium und
UV-beständigem Polycarbonat.
Die glatte Oberfläche hat eine geringe
Verschmutzungsneigung und ist leicht zu reinigen.
DALI standardmäßig integriert.
Lichtsteuerung via DALI und Einbindung in
DALI-kompatible Smart-Lighting-Systeme möglich.
Lange Lebensdauer, hoher Lichtstrom,
gute Farbwiedergabe, tief strahlend.
Besonders geeignet für hohe Installationen.
Geringer Wartungsaufwand.
Energieeinsparung bis zu 50 % gegenüber
einem herkömmlichen Lichtbandsystem.
Bruchsicher, geeignet für den Einsatz in
IFS-/BRC-zertifizierten Bereichen.
Silikon- und halogenfrei.
Menge: 1,000

Summe brutto: 0,00
