# IndustryLUX HEMERA
Leistungsbeschreibung (GAEB DA XML 3.2, DA81)
Währung: EUR
Auftragnehmer: Lichtline GmbH, Gottlieb-Keim-Str. 53, 95448 Bayreuth, Telefon +49 (0)921/5073789-0, Fax +49(0)921/5073789-29, E-Mail iinfo@lichtline.com, USt-IdNr. DE270840692
Erstellt mit: GXML Toolbox V3.2 R20131118/ GXML Toolbox V3.2 R20140703, GAEB-Online 2018, 09.07.2020

## IndustryLUX HEMERA

*Hinweis: Herstellerinformation*
lichtline GmbH
Weiherstraße 25
95448 Bayreuth
Telefon: +49(0)921/5073789-0
Telefax: +49(0)921/5073789-29
E-Mail: info@lichtline.com
Website: www.lichtline.com

### 1 Innenbeleuchtung

#### 1.1 Hallentiefstrahler

##### 1.1.1 IndustryLUX HEMERA 160-60 DALI

**1.1.1.1 435060960033**
lichtline LED-Hallentiefstrahler
22.500 lm | 160 W | Ø 400 mm

Lichttechnik

Abstrahlwinkel  60°
Farbtemperatur  5.000 K
Farbtoleranz (MacAdam)  < 4 SDCM
Farbwiedergabe CRI (Ra)  > 83
Bemessungsspitzenlichtstärke  18.509 cd
LED-Anzahl  576

Leistung

Lichtausbeute  141 lm / W
Systemleistung  160 W
Leuchtenlichtstrom  22.500 lm
Energieeffizienzklasse  A++
Dimmbar  DALI

Eigenschaften

Durchgangsverdrahtung  3 x 1,0 mm²
Anschluss  Kabel | 0,2 m
Leistungsfaktor  > 0,95
Schaltzyklen  > 500.000
Nennspannung  100 - 240 V AC/DC, 50/60 Hz

Abmessung

L x B x H (H2) / Ø (H2)  Ø 400 x 93 (138) mm
Gewicht  5,0 kg

Belastbarkeit

Schutzklasse  I
Schlagfestigkeit  IK08
Schutzart  IP65
Garantie  5 Jahre
Lebensdauer  > 50.000 h [L80, B10]
Betriebstemperatur  -30 bis +55 °C
Lagertemperatur  -30 bis +60 °C
Abdeckung  Klar
Gehäusewerkstoff  Aluminium & PC
Kennzeichnung  CE | D
Hersteller  lichtline GmbH

LED-Hallentiefstrahler für den Innenbereich
im runden, flachen Design.
Hochwertiges Gehäuse aus Aluminium.
Klare Abdeckscheibe aus Polycarbonat.
Symmetrische Abstrahlcharakteristik.
Abgehängte Montage mit Kette oder Seil möglich.
Die Öse zur Aufhängung und eine Sicherungsschraube
sind an der Leuchte montiert.
Reflektor zur Lichtlenkung und Blendbegrenzung,
UGR < 22.
Effizientes Thermomanagement mit Kühlrippen.
Das Vorschaltgerät ist in die Leuchte integriert.
Staubdicht, geschützt gegen Strahlwasser und
schlagfest bis 5 J.
Lange Lebensdauer, hoher Lichtstrom,
gleichmäßige Ausleuchtung.
Geringer Wartungsaufwand.
Energieeinsparung bis zu 60 % gegenüber einem
herkömmlichen Hallentiefstrahler.
Kann als Ersatz für einen 400 W HQL-Strahler
oder einen 250 W HQI-Strahler verwendet werden.
Bruchsicher, geeignet für den Einsatz in
IFS-zertifizierten Bereichen.
Lichtsteuerung via DALI und Einbindung
in DALI-kompatible Smart-Lighting-Systeme möglich.
Menge: 1,000

Summe brutto: 0,00
