# IndustryLUX RODALIS
Leistungsbeschreibung (GAEB DA XML 3.2, DA81)
Währung: EUR
Auftragnehmer: Lichtline GmbH, Gottlieb-Keim-Str. 53, 95448 Bayreuth, Telefon +49 (0)921/5073789-0, Fax +49(0)921/5073789-29, E-Mail iinfo@lichtline.com, USt-IdNr. DE270840692
Erstellt mit: GXML Toolbox V3.2 R20131118/ GXML Toolbox V3.2 R20140703, GAEB-Online 2018, 09.07.2020

## IndustryLUX RODALIS

*Hinweis: Herstellerinformation*
lichtline GmbH
Weiherstraße 25
95448 Bayreuth
Telefon: +49(0)921/5073789-0
Telefax: +49(0)921/5073789-29
E-Mail: info@lichtline.com
Website: www.lichtline.com

### 1 Innenbeleuchtung

#### 1.1 Hallentiefstrahler

##### 1.1.1 IndustryLUX RODALIS ECO 145

**1.1.1.1 435012140046**
lichtline LED-Hallentiefstrahler
19.800 lm | 145 W | Ø 287 mm

Lichttechnik

Abstrahlwinkel  120°
Farbtemperatur  5.000 K
Farbtoleranz (MacAdam)  < 5 SDCM
Farbwiedergabe CRI (Ra)  > 80
Bemessungsspitzenlichtstärke  6.997 cd
LED-Anzahl  189

Leistung

Lichtausbeute  137 lm / W
Systemleistung  145 W
Leuchtenlichtstrom  19.800 lm
Energieeffizienzklasse  A++
Dimmbar  Nein

Eigenschaften

Durchgangsverdrahtung  3 x 1,0 mm²
Anschluss  Kabel | 1,5 m
Leistungsfaktor  > 0,95
Schaltzyklen  > 500.000
Nennspannung  220 - 240 V AC/DC, 50/60 Hz

Abmessung

L x B x H (H2) / Ø (H2)  Ø 287 x 186 mm
Gewicht  4,1 kg

Belastbarkeit

Schutzklasse  I
Schlagfestigkeit  IK08
Schutzart  IP65
Garantie  3 Jahre
Lebensdauer  > 50.000 h [L80, B10]
Betriebstemperatur  -30 bis +45 °C
Lagertemperatur  -30 bis +60 °C
Abdeckung  Klar
Gehäusewerkstoff  Aluminium & PC
Kennzeichnung  CE | D
Hersteller  lichtline GmbH

LED-Hallentiefstrahler für den Innenbereich
im runden, flachen Design.
Klare Abdeckscheibe aus Polycarbonat.
Symmetrische Abstrahlcharakteristik.
Hohe Effizienz von 137 lm / W.
Abgehängte Montage mit Kette oder Seil möglich.
Die Öse zur Aufhängung und eine Sicherungsschraube
liegen der Leuchte bei.
Effizientes Thermomanagement mit Kühlrippen.
Das Vorschaltgerät ist in die Leuchte integriert.
Staubdicht, geschützt gegen Strahlwasser und
schlagfest bis 5 J.
Druckausgleichselement zum Schutz vor
Kondenswasserbildung bei Temperatur- und
Druckschwankungen.
Lange Lebensdauer, hoher Lichtstrom,
gleichmäßige Ausleuchtung.
Geringer Wartungsaufwand.
Energieeinsparung bis zu 75 % gegenüber einem
herkömmlichen Hallentiefstrahler.
Kann als Ersatz für einen 400 W HQL-Strahler oder
einen 250 W HQI-Strahler verwendet werden.
Bruchsicher, geeignet für den Einsatz in
IFS-/BRC-zertifizierten Bereichen.
Menge: 1,000

Summe brutto: 0,00
