# Leistungsbeschreibung (GAEB DA XML 3.2, DA81)
Projekt: Projekt
Währung: EUR
Erstellt mit: myview DataGenerator GAEB, myview-GAEB-DA-XML-Export, 26.04.2024

## LV Bezeichnung
Datum: 26.04.2024

### 01 Leuchten

#### 01.01 Hallentief-/Hallenflächenstrahler

##### 01.01.01 Hallentief-/Hallenflächenstrahler

**01.01.01.001 IndustryLUX RODALIS PRO 2.0 200**
LED-Hallentiefstrahler IndustryLUX RODALIS PRO 2.0 200
200 W | 4.000 K | Ø300 mm

Robuster, runder Hallenstrahler für Ketten- oder Seilabhängung. Einfache Installation durch Ein-Punkt-Aufhängung. Gehäuse aus Aluminium-Druckguss, pulverbeschichtet, mit Ringöse. Kühlrippen gewährleisten eine konstante Wärmeableitung und sorgen für ein optimales Thermomanagement. Diffusor aus schlagfestem Kunststoff, klar. Symmetrische Abstrahlcharakteristik. Mit Anschlussleitung. Betriebsgerät integriert. Leuchte mit begrenzter Oberflächentemperatur nach DIN EN 60598-2-24.

Abstrahlwinkel:
Farbtemperatur: 4.000 K
Farbwiedergabeindex: > 80
Lichtausbeute: 200 lm/W
Systemleistung: 200 W
Leuchtenlichtstrom: 40.000 lm
Lichtaustritt: direkt
Abstrahlcharakteristik: symmetrisch
Effizienzklasse der Lichtquelle: C
UGR längs:
29,5
UGR quer: 29,5
Dimmbar: nein

Art der Dimmung:
Anschlussart: Anschlussleitung, 3 x 1,0 mm²
Spannungsbereich [AC]: 100 - 240 V AC, 50/60 Hz
Schutzklasse: I
Schutzart: IP65
Schlagfestigkeit: IK08
Mittlere Nutzlebensdauer [L80,B50] bei 25°C: 80000 h
Betriebstemperatur: -30 bis +50 °C
Module per LSS B16A: 9
Module per LSS C16A: 11
Gehäusematerial: Aluminium
Gehäusefarbe: schwarz
Abdeckung: klar
Material der Abdeckung: PC
Durchmesser x Höhe: Ø300 x 170 mm
Gewicht: 2,3 kg
CE-Kennzeichnung: ja
D-Kennzeichnung: ja
Artikelbezeichnung: IndustryLUX RODALIS PRO 2.0 200
Artikelnummer: 434012201012
Menge: 1,000 St
