# IndustryLUX RODALIS
Leistungsbeschreibung (GAEB DA XML 3.2, DA81)
Währung: EUR
Auftragnehmer: Lichtline GmbH, Gottlieb-Keim-Str. 53, 95448 Bayreuth, Telefon +49 (0)921/5073789-0, Fax +49(0)921/5073789-29, E-Mail iinfo@lichtline.com, USt-IdNr. DE270840692
Erstellt mit: GXML Toolbox V3.2 R20131118/ GXML Toolbox V3.2 R20140703, GAEB-Online 2018, 09.07.2020

## IndustryLUX RODALIS

*Hinweis: Herstellerinformation*
lichtline GmbH
Weiherstaße 25
95448 Bayreuth
Telefon: +49(0)921/5073789-0
Telefax: +49(0)921/5073789-29
E-Mail: info@lichtline.com
Website: www.lichtline.com

### 1 Innenbeleuchtung

#### 1.1 Hallentiefstrahler

##### 1.1.1 IndustryLUX RODALIS 100 DALI

**1.1.1.1 435011100034**
lichtline LED-Hallentiefstrahler
14.300 lm | 100 W | Ø 260 mm | DALI

Lichttechnik

Abstrahlwinkel  110°
Farbtemperatur  5.000 K
Farbtoleranz (MacAdam)  < 5 SDCM
Farbwiedergabe CRI (Ra)  > 80
Bemessungsspitzenlichtstärke  5.011 cd
LED-Anzahl  154

Leistung

Lichtausbeute  143 lm / W
Systemleistung  100 W
Leuchtenlichtstrom  14.300 lm
Energieeffizienzklasse  A++
Dimmbar  DALI

Eigenschaften

Durchgangsverdrahtung  3 x 1,0 mm²
Anschluss  Kabel | 0,3 m
Leistungsfaktor  > 0,95
Schaltzyklen  > 500.000
Nennspannung  220 - 240 V AC/DC, 50/60 Hz

Abmessung

L x B x H (H2) / Ø (H2)  Ø 260 x 178 mm
Gewicht  2,3 kg

Belastbarkeit

Schutzklasse  I
Schlagfestigkeit  IK08
Schutzart  IP65
Garantie  3 Jahre
Lebensdauer  > 50.000 h [L80, B10]
Betriebstemperatur  -30 bis +45 °C
Lagertemperatur  -30 bis +60 °C
Abdeckung  Klar
Gehäusewerkstoff  Aluminium & PC
Kennzeichnung  CE | D
Hersteller  lichtline GmbH

LED-Hallentiefstrahler für den Innenbereich
im runden, flachen Design.
Klare Abdeckscheibe aus Polycarbonat.
Symmetrische Abstrahlcharakteristik.
Hohe Effizienz von 143 lm / W.
Abgehängte Montage mit Kette oder Seil möglich.
Die Öse zur Aufhängung und eine Sicherungsschraube
liegen der Leuchte bei.
Effizientes Thermomanagement mit Kühlrippen.
Das Vorschaltgerät ist in die Leuchte integriert.
Staubdicht, geschützt gegen Strahlwasser und
schlagfest bis 5 J.
Druckausgleichselement zum Schutz vor
Kondenswasserbildung bei Temperatur- und
Druckschwankungen.
Lange Lebensdauer, hoher Lichtstrom,
gleichmäßige Ausleuchtung.
Geringer Wartungsaufwand.
Energieeinsparung bis zu 60 % gegenüber einem
herkömmlichen Hallentiefstrahler.
Kann als Ersatz für einen 400 W HQL-Strahler oder
einen 150 W HQI-Strahler verwendet werden.
Bruchsicher, geeignet für den Einsatz in
IFS-/BRC-zertifizierten Bereichen.
Lichtsteuerung via DALI und Einbindung in
DALI-kompatible Smart-Lighting-Systeme möglich.
Menge: 1,000

Summe brutto: 0,00
