# FloodLUX
Leistungsbeschreibung (GAEB DA XML 3.2, DA81)
Währung: EUR
Auftragnehmer: Lichtline GmbH, Gottlieb-Keim-Str. 53, 95448 Bayreuth, Telefon +49 (0)921/5073789-0, Fax +49(0)921/5073789-29, E-Mail iinfo@lichtline.com, USt-IdNr. DE270840692
Erstellt mit: GXML Toolbox V3.2 R20131118/ GXML Toolbox V3.2 R20140703, GAEB-Online 2018, 09.07.2020

## FloodLUX

*Hinweis: Herstellerinformation*
lichtline GmbH
Weiherstraße 25
95448 Bayreuth
Telefon: +49(0)921/5073789-0
Telefax: +49(0)921/5073789-29
E-Mail: info@lichtline.com
Website: www.lichtline.com

### 1 Außen- und Innenbeleuchtung

#### 1.1 Industriestrahler

##### 1.1.1 FloodLUX COMPACT 20W 5000K

**1.1.1.1 455012020004**
lichtline LED- Industriestrahler
1.800 lm | 20 W | 149 x 120 mm

Lichttechnik

Abstrahlwinkel  120°
Farbtemperatur  5.000 K
Farbtoleranz (MacAdam)  < 5 SDCM
Farbwiedergabe CRI (Ra)  > 70
Bemessungsspitzenlichtstärke  636 cd
LED-Anzahl  42

Leistung

Lichtausbeute  90 lm / W
Systemleistung  20 W
Leuchtenlichtstrom  1.800 lm
Energieeffizienzklasse  A+
Dimmbar  Nein

Eigenschaften

Durchgangsverdrahtung  3 x 1,5 mm²
Anschluss  Kabel | 0,5 m
Leistungsfaktor  > 0,95
Schaltzyklen  > 200.000
Nennspannung  220 - 240 V AC/DC, 50/60 Hz

Abmessung

L x B x H (H2) / Ø (H2)  149 x 120 (183) x 34 mm
Gewicht  0,6 kg

Belastbarkeit

Schutzklasse  I
Schlagfestigkeit  IK05
Schutzart  IP65
Garantie  2 Jahre
Lebensdauer  > 40.000 h [L70, B10]
Betriebstemperatur  -20 bis +45 °C
Lagertemperatur  -30 bis +50 °C
Abdeckung  Klar
Gehäusewerkstoff  Aluminium & Glas
Kennzeichnung  CE | D
Hersteller  lichtline GmbH

LED-Industriestrahler für den Innen- und Außenbereich.
Robustes Aluminium-Druckguss-Gehäuse
mit flachem Design.
Klare Abdeckung aus Glas.
Direkte Montage an Decke oder Wand.
Befestigung mittels vorinstalliertem Haltebügel.
Verstellbare Neigungswinkel.
Symmetrische Abstrahlcharakteristik.
Der Kühlkörper aus Aluminium sorgt für ein
optimales Wärmemanagement.
Das Vorschaltgerät ist in die Leuchte integriert.
Hoher Lichtstrom, gleichmäßige Ausleuchtung,
geringer Wartungsaufwand.
Energieeinsparung bis zu 50 % gegenüber
herkömmlichen Industriestrahlern.
Menge: 1,000

Summe brutto: 0,00
