# IndustryLUX FLAT 2.0
Leistungsbeschreibung (GAEB DA XML 3.2, DA81)
Währung: EUR
Auftragnehmer: Lichtline GmbH, Gottlieb-Keim-Str. 53, 95448 Bayreuth, Telefon +49 (0)921/5073789-0, Fax +49(0)921/5073789-29, E-Mail iinfo@lichtline.com, USt-IdNr. DE270840692
Erstellt mit: GXML Toolbox V3.2 R20131118/ GXML Toolbox V3.2 R20140703, GAEB-Online 2018, 31.07.2020

## IndustryLUX FLAT 2.0

*Hinweis: Herstellerinformation*
lichtline GmbH
Weiherstraße 25
95448 Bayreuth
Telefon: +49(0)921/5073789-0
Telefax: +49(0)921/5073789-29
E-Mail: info@lichtline.com
Website: www.lichtline.com

### 1 Außen- und Innenbeleuchtung

#### 1.1 Hallentiefstrahler

##### 1.1.1 IndustryLUX FLAT 2.0 1000 60°x60°

**1.1.1.1 442206990087**
lichtline LED-Hallentiefstrahler
145.000 lm | 970 W | 788 x 705 mm

Lichttechnik

Abstrahlwinkel  60 x 60°
Farbtemperatur  5.000 K
Farbtoleranz (MacAdam)  < 5 SDCM
Farbwiedergabe CRI (Ra)  > 80
Bemessungsspitzenlichtstärke  126.393 cd
LED-Anzahl  -

Leistung

Lichtausbeute  149 lm / W
Systemleistung  970 W
Leuchtenlichtstrom  145.000 lm
Energieeffizienzklasse  A++
Dimmbar  Nein

Eigenschaften

Durchgangsverdrahtung  Nein
Anschluss  Kabel | 2,0 m
Leistungsfaktor  > 0,95
Schaltzyklen  > 500.000
Nennspannung  100 - 240 V AC/DC, 50/60 Hz

Abmessung

L x B x H (H2) / Ø (H2)  788 x 705 x 116 (468) mm
Gewicht  31,5 kg

Belastbarkeit

Schutzklasse  I
Schlagfestigkeit  IK06
Schutzart  IP65
Garantie  5 Jahre
Lebensdauer  > 60.000 h [L80, B10]
Betriebstemperatur  -40 bis +50 °C
Lagertemperatur  -40 bis +60 °C
Abdeckung  Klar
Gehäusewerkstoff  Aluminium & Glas
Kennzeichnung  CE | D
Hersteller  lichtline GmbH

LED-Hallentiefstrahler für den Innen- und Außenbereich.
Lichtlenkung mittels speziell
entwickelter Linsentechnik.
Klare Abdeckung aus Glas.
Symmetrische Abstrahlcharakteristik, eng strahlend.
Hohe Effizienz von 149 lm / W.
UGR < 25.
Direkte Montage an Decke oder Wand.
Montagebügel im Lieferumfang enthalten.
Abgehängte Montage mit Kette oder Seil möglich.
Aluminium-Druckguss-Gehäuse in schwarz,
pulverbeschichtet.
Geringe Verschmutzungsneigung.
Effizientes Thermomanagement mit Kühlrippen.
Das Vorschaltgerät ist in die Leuchte integriert.
Lange Lebensdauer, hoher Lichtstrom,
gleichmäßige Ausleuchtung.
Geringer Wartungsaufwand.
Besonders geeignet bei hohen Installationen.
Energieeinsparung bis zu 60 % gegenüber einem
herkömmlichen Hallentiefstrahler.
Kann als Ersatz für einen
2000 W HQI-Strahler verwendet werden.
In der Ausführung mit Leuchtfeldabdeckung aus
PC geeignet für den Einsatz in
IFS-zertifizierten Bereichen.
Menge: 1,000

Summe brutto: 0,00
