# Leistungsbeschreibung (GAEB DA XML 3.2, DA81)
Projekt: Projekt
Währung: EUR
Erstellt mit: myview DataGenerator GAEB, myview-GAEB-DA-XML-Export, 26.04.2024

## LV Bezeichnung
Datum: 26.04.2024

### 01 Leuchten

#### 01.01 Außenleuchten

##### 01.01.01 Außenleuchten

**01.01.01.001 IndustryLUX FLAT L 50 W**
LED-Strahler IndustryLUX FLAT L 50 W
50 W | 4.000 K | 60° x 60°

LED-Hallenstrahler für den Innen- und Außenbereich. Klare Abdeckung aus Einscheiben-Sicherheitsglas (ESG). Lichtlenkung mit hocheffizientem Linsensystem aus Kunststoff (PMMA). Gehäuse aus korrosionsbeständigem Aluminium-Druckguss, seewasserbeständig pulverbeschichtet. Montagebügel im Lieferumfang enthalten. Direkte Montage an Decke, Wand oder Boden, abgehängte Montage mit Kette oder Seil möglich.
Das Betriebsgerät ist integriert. Anschluss mit vormontierter Anschlussleitung.
Mit Druckausgleichsmembran zur Kondenswasservermeidung.

Abstrahlwinkel: 60° x 60°
Farbtemperatur: 4.000 K
Farbwiedergabeindex: > 80
Lichtausbeute: 144 lm/W
Systemleistung: 50 W
Leuchtenlichtstrom: 7.200 lm
Lichtaustritt: direkt
Abstrahlcharakteristik: symmetrisch
Effizienzklasse der Lichtquelle: D
UGR längs:
20,0
UGR quer: 20,0
Dimmbar: nein

Anschlussart: Anschlussleitung, 3 x 1,0 mm²
Spannungsbereich [AC]: 120 - 240 V AC, 50/60 Hz
Schutzklasse: I
Schutzart: IP66
Schlagfestigkeit: IK08
Mittlere Nutzlebensdauer [L80,B50] bei 25°C: 80000 h
Betriebstemperatur: -40 bis +50 °C
Module per LSS B16A: 22
Module per LSS C16A: 37
Gehäusematerial: Aluminium
Gehäusefarbe: anthrazitgrau
Abdeckung: klar
Material der Abdeckung: Glas
Länge x Breite x Höhe: 253 x 255 x 63 mm
Gewicht: 2,5 kg
CE-Kennzeichnung: ja
D-Kennzeichnung: ja
Artikelbezeichnung: IndustryLUX FLAT L 50 W
Artikelnummer: 440540371002
Menge: 1,000 St
