# RoadLUX
Leistungsbeschreibung (GAEB DA XML 3.2, DA81)
Währung: EUR
Auftragnehmer: Lichtline GmbH, Gottlieb-Keim-Str. 53, 95448 Bayreuth, Telefon +49 (0)921/5073789-0, Fax +49(0)921/5073789-29, E-Mail iinfo@lichtline.com, USt-IdNr. DE270840692
Erstellt mit: GXML Toolbox V3.2 R20131118/ GXML Toolbox V3.2 R20140703, GAEB-Online 2018, 17.07.2020

## RoadLUX

*Hinweis: Herstellerinformation*
lichtline GmbH
Weiherstraße 25
95448 Bayreuth
Telefon: +49(0)921/5073789-0
Telefax: +49(0)921/5073789-29
E-Mail: info@lichtline.com
Website: www.lichtline.com

### 1 Außenbeleuchtung

#### 1.1 Parkplatz- und Wegebeleuchtung

##### 1.1.1 RoadLUX PRO 89 60x150

**1.1.1.1 496040090122**
lichtline LED-Straßenbeleuchtung
11.700 lm | 89 W | 679 x 283 mm

Lichttechnik

Abstrahlwinkel  60 x 150°
Farbtemperatur  4.000 K
Farbtoleranz (MacAdam)  < 5 SDCM
Farbwiedergabe CRI (Ra)  > 70
Bemessungsspitzenlichtstärke  9.459 cd
LED-Anzahl  96

Leistung

Lichtausbeute  131 lm / W
Systemleistung  89 W
Leuchtenlichtstrom  11.700 lm
Energieeffizienzklasse  A++
Dimmbar  Nein

Eigenschaften

Durchgangsverdrahtung  3 x 1,0 mm²
Anschluss  Klemme | 3-polig
Leistungsfaktor  > 0,95
Schaltzyklen  > 500.000
Nennspannung  220 - 240 V AC/DC, 50/60 Hz

Abmessung

L x B x H (H2) / Ø (H2)  533 (679) x 283 x 160 mm
Gewicht  6,2 kg

Belastbarkeit

Schutzklasse  I
Schlagfestigkeit  IK08
Schutzart  IP66
Garantie  5 Jahre
Lebensdauer  > 50.000 h [L80, B10]
Betriebstemperatur  -30 bis +50 °C
Lagertemperatur  -45 bis +60 °C
Abdeckung  Klar
Gehäusewerkstoff  Aluminium & PC
Kennzeichnung  CE | D
Hersteller  lichtline GmbH

Zubehör

Mastadapter 34 mm  474919340023
Mastadapter 76 mm  474919760021
Wandausleger  474901600057
Wandausleger mit Eckbefestigung  474911600058
Doppelmastaufsatz  474902600059

Kompakte LED-Mastaufsatz- / Mastansatzleuchte
für Parkplatz- und Wegebeleuchtung.
Aufbau aus Aluminium für ein optimales Wärmemanagement.
Breite, gleichmäßige Ausleuchtung dank
innovativer Linsentechnik.
Einfache Installation.
90°- und 180°-Montage möglich,
Einstellungsmöglichkeit um +/-15°.
Das Vorschaltgerät ist in die Leuchte integriert.
Lange Lebensdauer, hohe Effizienz (131 lm / W),
geringer Wartungsaufwand.
Geringe Verschmutzungsneigung.
Energieeinsparung bis zu 60 %.
Passend für Mastdurchmesser von 42 - 60 mm.
Adapter für Mastdurchmesser 34 mm und 76 mm
optional erhältlich.
Einsatzbereiche: Parkplatz- und Wegebeleuchtung,
Be- und Entladezonen, etc.
Menge: 1,000

Summe brutto: 0,00
