# PRDX27796
Leistungsbeschreibung (GAEB 90, DA81)
Währung: EUR

## PRDX27796

*Hinweis*
lichtline GmbH
Weiherstraße 25
95448 Bayreuth
Telefon: +49(0)921/5073789-90
Telefax: +49(0)921/5073789-29
E-Mail: info@lichtline.com
Website: www.lichtline.com

### 01 Außenbeleuchtung

#### 01.001 Wegebeleuchtung

##### 01.001.001 MANDULIS SQUARE - Wegeleuchte 60

**01.001.001.0 PRDX27796**
lichtline LED-Solarleuchte | 260 lm | 3,5 W | 3000 K |
PIR-Bewegungsmelder

Technische Daten

Lichttechnik

Abstrahlwinkel: 130°
Farbtemperatur: 3000 K
Farbtoleranz (MacAdam): <4 SDCM
Farbwiedergabe CRI (Ra): >85
LED-Anzahl: 60

Leistung

Lichtausbeute: 74 lm/W
Systemleistung: 3,5 W
Leuchtenlichtstrom: 260 lm
Dimmbar: nein

Gegebenheit

Abmessung: _220 x 120 x 600 mm
Gewicht: 1,5 kg
Gehäusefarbe: anthrazit, RAL7016

Akku-Daten

Akku-Typ: Samsung 18650
Akku-Kapazität: 2x2600mAh
Akku-Spannung: 7,4V
Akku-Leistung: 19,2 Wh
Ladedauer: 5-6h
Ladezyklen: 500

Belastbarkeit

Schutzklasse: III
Schlagfestigkeit: IK06
Schutzart: IP54
Garantie: 5 Jahre (Akku ausgenommen)
Lebensdauer: >60.000 h [L80, B10] (LED)
Betriebstemperatur: -15 bis +45°C
Lagertemperatur: -25 bis +25°C
Abdeckung: diffus
Material (Abdeckung): PC
Material (Gehäuse): Aluminium
Kennzeichnung: CE
Hersteller: lichtline GmbH

LED-Solar Wegeleuchte, mit hocheffiziente monokristalli
ne Solarpanel
Bewegungsmelder mit drei einstellbare Modis.
Wechselbare Akkus
Wind und Wetterfest -? IP54
Menge: 1,000
