# InteriorLUX ORB 450
Leistungsbeschreibung (GAEB 90, DA81)
Währung: EUR

## InteriorLUX ORB 450

*Hinweis*
lichtline GmbH
Weiherstraße 25
95448 Bayreuth
Telefon: +49(0)921/5073789-90
Telefax: +49(0)921/5073789-29
E-Mail: info@lichtline.com
Website: www.lichtline.com

### 01 Design-Arbeitsplatzleuchte zur Montage d

#### 01.001 LED-Büroleuchte

##### 01.001.001 InteriorLUX ORB 450

**01.001.001.0 124540030109**
lichtline LED-Büroleuchte | 1.000 lm ?? + 2.400 lm ?? |
 29 W | Ø 450 mm | DALI
Lichttechnik
Abstrahlwinkel: 110° ?? + 90° ??
Farbtemperatur: 4.000 K
Farbtoleranz (MacAdam): < 3 SDCM
Farbwiedergabe CRI (Ra): > 80
Bemessungsspitzenlichtstärke: 1.289 cd
LED-Anzahl: 144

Leistung
Lichtausbeute: 117 lm / W
Systemleistung: 29 W
Leuchtenlichtstrom: 1.000 lm ?? + 2.400 lm ??
Dimmbar: DALI
Eigenschaften
Durchgangsverdrahtung: 5 x 0,75 mm²
Anschluss: Klemme | max. 5 x 2,5 mm²
Leistungsfaktor: > 0,90
Schaltzyklen: > 500.000
Nennspannung: 200 -? 240 V AC, 50/60 Hz

Gegebenheit
Abmessung: Ø 450 x 45 (82) mm
Gewicht: 3,7 kg

Belastbarkeit
Schutzklasse: I
Schlagfestigkeit: IK04
Schutzart: IP20
Garantie: 5 Jahre
Lebensdauer: > 50.000 h [L80, B10]
Betriebstemperatur: -20 bis +45 °C
Lagertemperatur: -30 bis +60 °C
Abdeckung: Prismatisch
Material (Abdeckung): PC
Material (Gehäuse): Aluminium
Kennzeichnung: CE | D
Hersteller: lichtline GmbH

Zubehör
Seilabhängungsset: 471220040055
Befestigungsstange: 471210040056
Menge: 1,000
