# InteriorLUX RAYET 2.0 - 40 asymmetrisc
Leistungsbeschreibung (GAEB 90, DA81)
Währung: EUR

## InteriorLUX RAYET 2.0 - 40 asymmetrisc

*Hinweis*
lichtline GmbH
Weiherstraße 25
95448 Bayreuth
Telefon: +49(0)921/5073789-90
Telefax: +49(0)921/5073789-29
E-Mail: info@lichtline.com
Website: www.lichtline.com

### 01 Innenbeleuchtung

#### 01.001 Aufbauleuchte

##### 01.001.001 InteriorLUX RAYET 2.0_40 asymmetrisch

**01.001.001.0 124013400143**
lichtline Aufbauleuchte | 6.200 lm | 39 W| 1.450 mm

Technische Daten

Lichttechnik

Abstrahlwinkel: asymmetrisch
Farbtemperatur: 4.000 K
Farbtoleranz (MacAdam): <5 SDCM
Farbwiedergabe CRI (Ra): >80
Bemessungsspitzenlichtstärke: 4.041 cd
LED-Anzahl: 180

Leistung

Lichtausbeute: 159 lm/W
Systemleistung: 39 W
Leuchtenlichtstrom: 6.200 lm
Dimmbar: nein

Eigenschaften

Durchgangsverdrahtung: 5 x 2.5 mm²
Anschluss: Klemme: 5-polig, max. 2,5 mm²
Leistungsfaktor: >0,90
Schaltzyklen: >500.000
Nennspannung: 220 -? 240 V AC, 50/60 Hz

 ?
Dimension

Abmessung: 1.450 x 64 x 95 mm
Gewicht: 3,3 kg

Belastbarkeit

Schutzklasse: I
Schlagfestigkeit: IK04
Schutzart: IP40
Garantie: 5 Jahre
Lebensdauer: >50.000 h [L80, B10]
Betriebstemperatur: -20 bis +45 °C
Lagertemperatur: -25 bis +70 °C
Abdeckung: diffus
Material (Abdeckung): PMMA
Material (Gehäuse): Aluminium
Kennzeichnung: CE
Hersteller: lichtline GmbH

Zubehör

Leermodul: 122500110069
Anschlussset: 126800110071
Verbindungsmodul: 127200110072
L-Verbinder: 127225110073
T-Verbinder: 127225110074
X-Verbinder: 127225110075
Seilabhängung 1 x 2 m: 127225110077
Menge: 1,000
