# InteriorLUX RAYET 2.0 - 75 90 x 100°
Leistungsbeschreibung (GAEB 90, DA81)
Währung: EUR

## InteriorLUX RAYET 2.0 - 75 90 x 100°

*Hinweis*
lichtline GmbH
Weiherstraße 25
95448 Bayreuth
Telefon: +49(0)921/5073789-90
Telefax: +49(0)921/5073789-29
E-Mail: info@lichtline.com
Website: www.lichtline.com

### 01 Innenbeleuchtung

#### 01.001 Aufbauleuchte

##### 01.001.001 InteriorLUX RAYET 2.0 75 90 x 100°

**01.001.001.0 127590400139**
lichtline Aufbauleuchte | 11.400 lm | 74 W| 1.450 mm

Technische Daten

Lichttechnik

Abstrahlwinkel: 90 x 100°
Farbtemperatur: 4.000 K
Farbtoleranz (MacAdam): <5 SDCM
Farbwiedergabe CRI (Ra): >80
Bemessungsspitzenlichtslichtline Aufbauleuchte | 11.400
 lm | 74 W| 1.450 mm
Lichtbandsystem für Verkaufsflächen, Ausstellungs- und
Büroräume.
Direkte Abstrahlung.
Für direkte Deckenmontage oder Abhängung mit Seil geeig
net.
Befestigung der Abhänger über die komplette Leuchtenlän
ge möglich.
Leermodule für Leerfelder erhältlich.
Hochwertiges Gehäuse aus pulverbeschichtetem Aluminium
in elegantem silbergrau.
Flächige, homogene Ausleuchtung.
Einspeisung erfolgt mit dem RAYET-Anschlussmodul.
Lange Lebensdauer, hohe Lichtausbeute von 154 lm/W, gut
e Farbwiedergabe.
Geringer Wartungsaufwand.
Energieeinsparung bis zu 50 % gegenüber einer herkömmli
chen Deckenleuchte.
Schnelle und werkzeuglose Verbindung der Module möglich
.
Durchgangsverdrahtung standardmäßig integriert.
Flickerfrei
Für Abzweigungen sind X-, L- und T-Verbinder erhältlich
.
Geeignet als Ersatz für ein konventionelles ein- oder z
weiflammiges T8/T5-Lichtbandsystem.
Phasenwechsel am Modul möglich.

Technische Daten

Lichttechnik

Abstrahlwinkel: 90 x 100°
Farbtemperatur: 4.000 K
Farbtoleranz (MacAdam): <5 SDCM
Farbwiedergabe CRI (Ra): >80
Bemessungsspitzenlichtstärke: 5.125 cd
LED-Anzahl: 240

Leistung

Lichtausbeute: 154 lm/W
Systemleistung: 74 W
Leuchtenlichtstrom: 11.400 lm
Dimmbar: nein

Eigenschaften

Durchgangsverdrahtung: 5 x 2.5 mm²
Anschluss: Klemme: 5-polig, max. 2,5 mm²
Leistungsfaktor: >0,90
Schaltzyklen: >500.000
Nennspannung: 220 -? 240 V AC, 50/60 Hz

Dimension

Abmessung: 1.450 x 64 x 95 mm
Gewicht: 3,3 kg

Belastbarkeit

Schutzklasse: I
Schlagfestigkeit: IK04
Schutzart: IP40
Garantie: 5 Jahre
Lebensdauer: >50.000 h [L80, B10]
Betriebstemperatur: -20 bis +45 °C
Lagertemperatur: -25 bis +70 °C
Abdeckung: diffus
Material (Abdeckung): PMMA
Material (Gehäuse): Aluminium
Kennzeichnung: CE
Hersteller: lichtline GmbH

Zubehör

Leermodul: 122500110069
Anschlussset: 126800110071
Verbindungsmodul: 127200110072
L-Verbinder: 127225110073
T-Verbinder: 127225110074
X-Verbinder: 127225110075
Seilabhängung 1 x 2 m: 127225110077
Menge: 1,000
