# NoviLUX
Leistungsbeschreibung (GAEB 90, DA81)
Währung: EUR

## NoviLUX

*Hinweis*
lichtline GmbH
Weiherstraße 25
95448 Bayreuth
Telefon: +49(0)921/5073789-0
Telefax: +49(0)921/5073789-29
E-Mail: info@lichtline.com
Website: www.lichtline.com

### 1 Innenbeleuchtung

#### 1.1 Ein- und Aufbauleuchten

##### 1.1.1 NoviLUX FLEX SQUARE 24 K³

**1.1.1.1 502495290033**
lichtline LED-Downlight
2.200 lm | 24 W | 291 x 291 mm

Lichttechnik

Abstrahlwinkel  110°
Farbtemperatur  3.000 | 4.000 | 6.500 K
Farbtoleranz (MacAdam)  < 5 SDCM
Farbwiedergabe CRI (Ra)  > 80
Bemessungsspitzenlichtstärke  769 cd
LED-Anzahl  224

Leistung

Lichtausbeute  92 lm / W
Systemleistung  24 W
Leuchtenlichtstrom  2.200 lm
Energieeffizienzklasse  A+
Dimmbar  LED-Phasenan-/abschnittdimmer

Eigenschaften

Durchgangsverdrahtung  Nein
Anschluss  Kabel | 0,3 m | 2 x 0,75 mm²
Leistungsfaktor  > 0,90
Schaltzyklen  > 50.000
Nennspannung  200 - 240 V AC/DC, 50/60 Hz

Abmessung

L x B x H (H2) / Ø (H2)  291 x 291 x 15 mm
Gewicht  0,6 kg

Belastbarkeit

Schutzklasse  II
Schlagfestigkeit  IK05
Schutzart  IP20
Garantie  3 Jahre
Lebensdauer  > 25.000 h [L70, B10]
Betriebstemperatur  -25 bis +40 °C
Lagertemperatur  -20 bis +60 °C
Abdeckung  Diffus
Gehäusewerkstoff  PC
Kennzeichnung  CE | D
Hersteller  lichtline GmbH

LED-Downlight zum Einbau in Decke oder Wand.
Einfache, schnelle, werkzeuglose Montage mittels
Klemmbefestigung durch Federbügel.
Einfacher Austausch von
herkömmlichen Deckeneinbauleuchten.
Besonders gleichmäßige Lichtverteilung
durch die diffuse Abdeckung.
Das Vorschaltgerät ist in die Leuchte integriert.
Der Kühlkörper aus Aluminium sorgt für
ein optimales Wärmemanagement.
Gute Farbwiedergabe.
Geringer Wartungsaufwand.
Einstellbarer Haltebügel für den benötigten
Einbaudurchmesser.
Mittels Schiebeschaltern ist die Farbtemperatur
(3.000 | 4.000 | 6.500 K)
am Vorschaltgerät konfigurierbar.
Menge: 1,000
