# NoviLUX
Leistungsbeschreibung (GAEB DA XML 3.2, DA81)
Währung: EUR
Auftragnehmer: Lichtline GmbH, Gottlieb-Keim-Str. 53, 95448 Bayreuth, Telefon +49 (0)921/5073789-0, Fax +49(0)921/5073789-29, E-Mail iinfo@lichtline.com, USt-IdNr. DE270840692
Erstellt mit: GXML Toolbox V3.2 R20131118/ GXML Toolbox V3.2 R20140703, GAEB-Online 2018, 18.12.2020

## lichtline NoviLUX

*Hinweis: Herstellerinformation*
lichtline GmbH
Weiherstraße 25
95448 Bayreuth
Telefon: +49(0)921/5073789-0
Telefax: +49(0)921/5073789-29
E-Mail: info@lichtline.com
Website: www.lichtline.com

### 1 Innenbeleuchtung

#### 1.1 Ein- und Aufbauleuchten

##### 1.1.1 NoviLUX FLEX ROUND 18 K³

**1.1.1.1 501895220030**
lichtline LED-Downlight
1.650 lm | 18 W | Ø 217 mm

Lichttechnik

Abstrahlwinkel  110°
Farbtemperatur  3.000 | 4.000 | 6.500 K
Farbtoleranz (MacAdam)  < 5 SDCM
Farbwiedergabe CRI (Ra)  > 80
Bemessungsspitzenlichtstärke  582 cd
LED-Anzahl  168

Leistung

Lichtausbeute  92 lm / W
Systemleistung  18 W
Leuchtenlichtstrom  1.650 lm
Energieeffizienzklasse  A+
Dimmbar  LED-Phasenan-/abschnittdimmer

Eigenschaften

Durchgangsverdrahtung  Nein
Anschluss  Kabel | 0,3 m | 2 x 0,75 mm²
Leistungsfaktor  > 0,90
Schaltzyklen  > 50.000
Nennspannung  200 - 240 V AC/DC, 50/60 Hz

Abmessung

L x B x H (H2) / Ø (H2)  Ø 217 x 15 mm
Gewicht  0,4 kg

Belastbarkeit

Schutzklasse  II
Schlagfestigkeit  IK05
Schutzart  IP20
Garantie  3 Jahre
Lebensdauer  > 25.000 h [L70, B10]
Betriebstemperatur  -25 bis +40 °C
Lagertemperatur  -20 bis +60 °C
Abdeckung  Diffus
Gehäusewerkstoff  PC
Kennzeichnung  CE | D
Hersteller  lichtline GmbH

LED-Downlight zum Einbau in Decke oder Wand.
Einfache, schnelle, werkzeuglose Montage mittels
Klemmbefestigung durch Federbügel.
Einfacher Austausch von
herkömmlichen Deckeneinbauleuchten.
Besonders gleichmäßige Lichtverteilung
durch die diffuse Abdeckung.
Das Vorschaltgerät ist in die Leuchte integriert.
Der Kühlkörper aus Aluminium sorgt für
ein optimales Wärmemanagement.
Gute Farbwiedergabe.
Geringer Wartungsaufwand.
Einstellbarer Haltebügel für den benötigten
Einbaudurchmesser.
Mittels Schiebeschaltern ist die Farbtemperatur
(3.000 | 4.000 | 6.500 K)
am Vorschaltgerät konfigurierbar.
Menge: 1,000

Summe brutto: 0,00
