# DeLUX GIGA PRO 1200 4000 K
Leistungsbeschreibung (GAEB DA XML 3.3, DA81)
Währung: EUR
Erstellt mit: GXML Toolbox V3.3 R20131118/ GXML Toolbox V3.3 R20201215, GAEB-Online 2021, 25.07.2023

## 861240200103 DeLUX GIGA PRO 1200 4000 K

*Hinweis: Herstellerinformation*
lichtline GmbH
Weiherstraße 25
95448 Bayreuth
Telefon: +49(0)921/5073789-90
Telefax: +49(0)921/5073789-29
E-Mail: info@lichtline.com
Website: www.lichtline.com

### 01 Innenbeleuchtung

#### 01.01 LED-Röhren

##### 01.01.01 DeLUX GIGA PRO 1200 4000 K

**01.01.01.01 861240200103**
lichtline LED-Röhre | 4.200 lm | 28 W | 1.500 mm

Lichttechnik
Abstrahlwinkel: 130°
Farbtemperatur: 4000 K
Farbtoleranz (MacAdam): < 4 SDCM
Farbwiedergabe CRI (Ra): < 80
Bemessungsspitzenlichtstärke: 775 cd
LED-Anzahl:  240

Leistung
Lichtausbeute: 188 lm/W
Systemleistung: 17 W
Leuchtenlichtstrom: 3.200 lm
Energieeffizienzklasse: B (Energielabel-Skala A→G)
Dimmbar: nein

Eigenschaften
Durchgangsverdrahtung: nein
Anschluss: Fassung: G-13
Leistungsfaktor: > 0,95
Schaltzyklen: > 500.000
Nennspannung: 200 – 240 V AC, 50/60 Hz

Abmessung
L x Ø: 1.200 x Ø 27 mm
Gewicht: 0,15 kg

Belastbarkeit
Schutzklasse: II
Schlagfestigkeit: IK04
Schutzart: IP20
Garantie: 4 Jahre
Lebensdauer: > 50.000 h [L80, B10]
Betriebstemperatur: -20 bis +40°C
Lagertemperatur: -10 bis +60°C
Abdeckung: diffus
Gehäusewerkstoff: PC
Kennzeichnung: CE, ENEC
Hersteller: lichtline GmbH

Zubehör
LED Starter  4788100
Menge: 1,000

Summe brutto: 0,00
