# DeLUX INDUSTRY 1200 – 5000 K
Leistungsbeschreibung (GAEB DA XML 3.3, DA81)
Währung: EUR
Erstellt mit: GXML Toolbox V3.3 R20131118/ GXML Toolbox V3.3 R20201215, GAEB-Online 2021, 12.01.2023

## 881250100218R DeLUX INDUSTRY 1200 – 5000 K

*Hinweis: Herstellerinformation*
lichtline GmbH
Weiherstraße 25
95448 Bayreuth
Telefon: +49(0)921/5073789-90
Telefax: +49(0)921/5073789-29
E-Mail: info@lichtline.com
Website: www.lichtline.com

### 01 Innenbeleuchtung

#### 01.01 LED-Röhren

##### 01.01.01 DeLUX INDUSTRY 1200 5000K

**01.01.01.01 881250100218R**
lichtline LED-Röhre | 2.500 lm | 18 W | 1.200 mm

Lichttechnik
Abstrahlwinkel: 130°
Farbtemperatur: 5000 K
Farbtoleranz (MacAdam): < 3 SDCM
Farbwiedergabe CRI (Ra): ≥ 83
Bemessungsspitzenlichtstärke: 746 cd
LED-Anzahl: 152

Leistung
Lichtausbeute: 139 lm/W
Systemleistung: 18 W
Leuchtenlichtstrom: 2.500 lm
Energieeffizienzklasse: D
Dimmbar: nein

Eigenschaften
Durchgangsverdrahtung: nein
Anschluss: Fassung: G-13
Leistungsfaktor: > 0,95
Schaltzyklen: > 500.000
Nennspannung: 220 – 240 V AC/DC, 50/60 Hz

Abmessung
L x Ø: 1.200 x Ø 26 mm
Gewicht: 0,3 kg

Belastbarkeit
Schutzklasse: II
Schlagfestigkeit: IK08
Schutzart: IP40
Garantie: 4 Jahre
Lebensdauer: > 50.000 h [L80, B10]
Betriebstemperatur: -20 bis +50°C
Lagertemperatur: -30 bis +60°C
Abdeckung: diffus
Gehäusewerkstoff: PC
Kennzeichnung: CE
Hersteller: lichtline GmbH

Zubehör
Starterhalterung für EVG-Umrüstungen  474588000018
Menge: 1,000

Summe brutto: 0,00
