# DeLUX PROFESSIONAL PLUS - 6500 K
Leistungsbeschreibung (GAEB 90, DA81)
Währung: EUR

## DeLUX PROFESSIONAL PLUS - 6500 K

*Hinweis*
lichtline GmbH
Weiherstraße 25
95448 Bayreuth
Telefon: +49(0)921/5073789-90
Telefax: +49(0)921/5073789-29
E-Mail: info@lichtline.com
Website: www.lichtline.com

### 01 Innenbeleuchtung

#### 01.001 LED-Röhren

##### 01.001.001 DeLUX professional plus 1500 6500K

**01.001.001.0 881565100228R**
lichtline LED-Röhre | 4.200 lm | 28 W | 1.500 mm

Lichttechnik
Abstrahlwinkel: 130°
Farbtemperatur: 6500 K
Farbtoleranz (MacAdam): < 3 SDCM
Farbwiedergabe CRI (Ra): =? 83
Bemessungsspitzenlichtstärke: 1.270 cd
LED-Anzahl: 308

Leistung
Lichtausbeute: 150 lm/W
Systemleistung: 28 W
Leuchtenlichtstrom: 4.200 lm
Energieeffizienzklasse: D
Dimmbar: Nein

Eigenschaften
Durchgangsverdrahtung: nein
Anschluss: Fassung: G-13
Leistungsfaktor: > 0,95
Schaltzyklen: > 500.000
Nennspannung: 220 -? 240 V AC/DC, 50/60 Hz
Abmessung
L x Ø: 1.500 x Ø 26 mm
Gewicht: 0,3 kg

Belastbarkeit
Schutzklasse: II
Schlagfestigkeit: IK08
Schutzart: IP40
Garantie: 4 Jahre
Lebensdauer: > 50.000 h [L80, B10]
Betriebstemperatur: -20 bis +50°C
Lagertemperatur: -30 bis +60°C
Abdeckung: diffus
Gehäusewerkstoff: PC
Kennzeichnung: CE
Hersteller: lichtline GmbH
Menge: 1,000
