# Notlicht
Leistungsbeschreibung (GAEB 90, DA81)
Währung: EUR

## Notlicht

*Hinweis*
lichtline GmbH
Weiherstraße 25
95448 Bayreuth
Telefon: +49(0)921/5073789-0
Telefax: +49(0)921/5073789-29
E-Mail: info@lichtline.com
Website: www.lichtline.com

### 1 Innenbeleuchtung

#### 1.1 Rettungszeichenleuchten

##### 1.1.1 SIGMA-L 48U009 für Zentralbatterie

**1.1.1.1 SL48U009**
lichtline LED-Rettungszeichenleuchte
260 lm | 2 W | 265 x 191 mm

Lichttechnik

Erkennungsweite  23 m
NiMh-Akku  -
Netzanschlussleistung  5,5 VA
Batterie-Stromaufnahme  14 mA
Nennbetriebsdauer  -
Abstrahlwinkel  -
Farbtemperatur  5.000 K
Farbtoleranz (MacAdam)  -
Farbwiedergabe CRI (Ra)  > 80
Bemessungsspitzenlichtstärke  -
LED-Anzahl  -

Leistung

Lichtausbeute  130 lm / W
Systemleistung  2 W
Leuchtenlichtstrom  260 lm
Energieeffizienzklasse  A++
Dimmbar  Nein

Eigenschaften

Durchgangsverdrahtung  2 x 2,5 mm²
Anschluss  Klemme | 2-polig
Leistungsfaktor  > 0,90
Schaltzyklen  > 500.000
Nennspannung  220 - 240 V AC/DC, 50/60 Hz

Abmessung

L x B x H (H2) / Ø (H2)  265 x 191 x 37 mm
Gewicht  0,8 kg

Belastbarkeit

Schutzklasse  II
Schlagfestigkeit  IK08
Schutzart  IP43
Garantie  5 Jahre
Lebensdauer  > 50.000 h [L80, B10]
Betriebstemperatur  -10 bis +40 °C
Lagertemperatur  -20 bis +50 °C
Abdeckung  Klar
Gehäusewerkstoff  PC
Kennzeichnung  CE | D | VDE
Hersteller  lichtline GmbH

Rettungszeichenleuchte Universalmontage nach
DIN EN 60598-1/2-22 und DIN EN 1838 zur
Verwendung in Sicherheitsbeleuchtungsanlagen
gemäß DIN VDE 0108-100 und DIN EN 50172.
Extrem schlankes, ansprechendes Gehäuse
aus Polycarbonat.
Schraubenloser, leicht zu handhabender
Verschlußmechanismus.
Universalmontage für Decken- und Wandaufbau durch
vorgeprägte Befestigungs- und
Kabeleinführungsöffnungen von oben oder hinten.
Ausführung als Scheibenleuchte mit 10 mm
Lichtlenkscheibe und austauschbaren Piktogrammen.
Zum Betrieb der eingebauten LED kommt ein
Konstantstrom-Versorgungsgerät zum Einsatz,
welches folgende Spezifikationen erfüllt:
- 230 V AC/DC zugelassene Netzsicherung
- Inrushcurrent max. 10 A
- Spannungsfestigkeit (Surge) mind. 2 kV
Menge: 1,000
